# Fan-coil mural, sistema de dois tubos

- Propriedade do ficheiro: CYPE Ingenieros S.A.
- Formato: FIEBDC-3/2016
- Programa: Gerador de preços para construção civil. CYPE Ingenieros, S.A.
- Data: 26/03/2024
- Âmbito geográfico: Brasil
- Moeda: BRL
- Custos indiretos: 3 %
- Despesas gerais: 13 %
- Lucro: 6 %
- IVA: 17 %

## I Instalações

### IC Aquecimento, refrigeração, climatização e água quente

#### ICF Unidades não autônomas de climatização

**ICF060** Un Fan-coil mural, sistema de dois tubos.
Fan-coil mural, sistema de dois tubos, potência frigorífica total nominal de 2,04 kW (temperatura úmida de entrada do ar: 19°C; temperatura de entrada da água: 7°C, salto térmico: 5°C), potência calorífica nominal de 4,65 kW (temperatura de entrada do ar: 20°C; temperatura de entrada da água: 50°C), de 3 velocidades, vazão de água nominal de 0,351 m³/h, vazão de ar nominal de 440 m³/h e potência sonora nominal de 54 dBA, com válvula de três vias com bypass (4 vias), com acionador. Totalmente montado, ligado e colocado em funcionamento pela empresa instaladora para a verificação do seu correto funcionamento.
Inclui: Implantação da unidade. Colocação e fixação da unidade. Ligação com as redes de abastecimento de água, elétrica e de coleta de condensados. Colocação em funcionamento.
Critério de medição de projeto: Número de unidades previstas, segundo documentação gráfica de Projeto.
Critério de quantitativos de obra: Medir-se-á o número de unidades realmente executadas segundo especificações de Projeto.

| Código | Un | Descrição | Rendimento | Preço | Importância |
|---|---|---|---|---|---|
| mt42fth400c | Un | Fan-coil mural, sistema de dois tubos, potência frigorífica total nominal de 2,04 kW (temperatura úmida de entrada do ar: 19°C; temperatura de entrada da água: 7°C, salto térmico: 5°C), potência calorífica nominal de 4,65 kW (temperatura de entrada do ar: 20°C; temperatura de entrada da água: 50°C), de 3 velocidades, vazão de água nominal de 0,351 m³/h, vazão de ar nominal de 440 m³/h e potência sonora nominal de 54 dBA. (material) | 1 | 3173.35 | 3173.350 |
| mt42vsi010ab | Un | Válvula de três vias com bypass (4 vias), com acionador; inclusive ligações e montagem. (material) | 1 | 502.27 | 502.270 |
| mt37sve010b | Un | Registro de esfera de latão niquelado para enroscar de 1/2". (material) | 2 | 14.77 | 29.540 |
| mo005 | h | Instalador de ar condicionado. (mão de obra) | 3.658 | 40.91 | 149.649 |
| mo104 | h | Ajudante de instalador de ar condicionado. (mão de obra) | 3.658 | 30.78 | 112.593 |
| % | % | Custos diretos complementares | 2 % | 3967.402 | 79.348 |
|  |  | Custos diretos |  |  | 4046.750 |

## Recursos

**mt42vsi010ab** Un Válvula de três vias com bypass (4 vias), com acionador; inclusive ligações e montagem
Dados técnicos: Custo energético 51.869 MJ; Emissão de CO2 2.177 kg
Resíduos:
- embalagem: re150101 Embalagens de papel e cartão. (componente de resíduo); rendimento 0.072 kg; Código LER 15 01 01; Massa do elemento 1 kg; Volume 0.001333 m3

**mt37sve010b** Un Registro de esfera de latão niquelado para enroscar de 1/2"
Dados técnicos: Custo energético 509.569 MJ; Emissão de CO2 34.281 kg
Resíduos:
- embalagem: re150101 Embalagens de papel e cartão; rendimento 0.072 kg
