# Cortina de ar

- Propriedade do ficheiro: CYPE Ingenieros S.A.
- Formato: FIEBDC-3/2016
- Programa: Gerador de preços para construção civil. CYPE Ingenieros, S.A.
- Data: 27/03/2024
- Âmbito geográfico: Brasil
- Moeda: BRL
- Custos indiretos: 3 %
- Despesas gerais: 13 %
- Lucro: 6 %
- IVA: 17 %

## I Instalações

### IC Aquecimento, refrigeração, climatização e água quente

#### ICF Unidades não autônomas de climatização

**ICF130** Un Cortina de ar.
Cortina de ar, com caixa metálica envernizada cor branca RAL 9003, de 1080x210x250 mm (recomendado para altura máxima 3 m), vazão de ar 1400 m³/h, ventilador tangencial de alto rendimento com motor para alimentação monofásica a 230 V, de duas velocidades, controle remoto para selecção de velocidade. Totalmente montado, ligado e colocado em funcionamento pela empresa instaladora para a verificação do seu correto funcionamento.
Inclui: Implantação da unidade. Colocação e fixação da unidade. Ligação. Colocação em funcionamento.
Critério de medição de projeto: Número de unidades previstas, segundo documentação gráfica de Projeto.
Critério de quantitativos de obra: Medir-se-á o número de unidades realmente executadas segundo especificações de Projeto.

| Código | Un | Descrição | Rendimento | Preço | Importância |
|---|---|---|---|---|---|
| mt42csp110caa | Un | Cortina de ar, com caixa metálica envernizada cor branca RAL 9003, de 1080x210x250 mm (recomendado para altura máxima 3 m), vazão de ar 1400 m³/h, ventilador tangencial de alto rendimento com motor para alimentação monofásica a 230 V, de duas velocidades, controle remoto para selecção de velocidade. (material) | 1 | 4324.31 | 4324.310 |
| mo005 | h | Instalador de ar condicionado. (mão de obra) | 3.135 | 40.91 | 128.253 |
| mo104 | h | Ajudante de instalador de ar condicionado. (mão de obra) | 3.135 | 30.78 | 96.495 |
| % | % | Custos diretos complementares | 2 % | 4549.058 | 90.981 |
|  |  | Custos diretos |  |  | 4640.039 |

## Recursos

**mt42csp110caa** Un Cortina de ar, com caixa metálica envernizada cor branca RAL 9003
Dados técnicos: Custo energético 802.116 MJ; Emissão de CO2 43.396 kg
Resíduos:
- embalagem: re150101 Embalagens de papel e cartão. (componente de resíduo); rendimento 2.175 kg; Código LER 15 01 01; Massa do elemento 1 kg; Volume 0.001333 m3
- embalagem: re170201 Madeira. (componente de resíduo); rendimento 0.606 kg; Código LER 17 02 01; Massa do elemento 1 kg; Volume 0.000909 m3
