# Caldeira a gás, doméstica, de condensação, mural, para aquecimento e água quente

- Propriedade do ficheiro: CYPE Ingenieros S.A.
- Formato: FIEBDC-3/2016
- Programa: Gerador de preços para construção civil. CYPE Ingenieros, S.A.
- Data: 26/03/2024
- Âmbito geográfico: Brasil
- Moeda: BRL
- Custos indiretos: 3 %
- Despesas gerais: 13 %
- Lucro: 6 %
- IVA: 17 %

## I Instalações

### IC Aquecimento, refrigeração, climatização e água quente

#### ICG Caldeiras a gás

**ICG232** Un Caldeira a gás, doméstica, de condensação, mural, para aquecimento e água quente
Caldeira mural de condensação a gás N, para aquecimento e água quente instantânea com microacumulação, câmara de combustão estanque, potência nominal 24 kW, potência de aquecimento 25 kW, potência de água quente 25 kW, rendimento em aquecimento 94%, rendimento em água quente 85%, eficiência energética classe A em aquecimento, eficiência energética classe A em água quente, perfil de consumo XL, vazão específico de água quente de 13,8 l/min, potência sonora 50 dBA, dimensões 710x400x330 mm, peso 35 kg, acendimento eletrônico e segurança por ionização, sem chama piloto, com eletrônica Bosch Heatronic 4, painel de comando com display digital com ícones informativos e mensagens de texto, vaso de expansão de 6 litros, kit standard de evacuação de fumos e modelo de montagem. Totalmente montada, ligada e testada.
Inclui: Marcação. Disposição dos elementos. Montagem da caldeira e dos seus acessórios. Ligação com as redes de abastecimento de água, de gás, de saneamento e elétrica, e com o duto de evacuação dos produtos de combustão. Colocação em funcionamento.
Critério de medição de projeto: Número de unidades previstas, segundo documentação gráfica de Projeto.
Critério de quantitativos de obra: Medir-se-á o número de unidades realmente executadas segundo especificações de Projeto.

| Código | Un | Descrição | Rendimento | Preço | Importância |
|---|---|---|---|---|---|
| mt38cmj013a | Un | Caldeira mural de condensação a gás N, para aquecimento e água quente instantânea com microacumulação, câmara de combustão estanque, potência nominal 24 kW, potência de aquecimento 25 kW, potência de água quente 25 kW, rendimento em aquecimento 94%, rendimento em água quente 85%, eficiência energética classe A em aquecimento, eficiência energética classe A em água quente, perfil de consumo XL, vazão específico de água quente de 13,8 l/min, potência sonora 50 dBA, dimensões 710x400x330 mm, peso 35 kg, acendimento eletrônico e segurança por ionização, sem chama piloto, com eletrônica Bosch Heatronic 4, painel de comando com display digital com ícones informativos e mensagens de texto, vaso de expansão de 6 litros, kit standard de evacuação de fumos e modelo de montagem. (material) | 1 | 11498 | 11498.000 |
| mt38www012 | Un | Material auxiliar para instalações de aquecimento e água quente (material) | 1 | 14.06 | 14.060 |
| mo004 | h | Montador de instalações de calefação. (mão de obra) | 3.135 | 40.91 | 128.253 |
| mo103 | h | Ajudante de montador de instalações de calefação. (mão de obra) | 3.135 | 30.78 | 96.495 |
| % | % | Custos diretos complementares | 2 % | 11736.808 | 234.736 |
|  |  | Custos diretos |  |  | 11971.544 |

## Recursos

**mt38cmj013a** Un Caldeira mural de condensação a gás N
Dados técnicos: Custo energético 1090.360 MJ; Emissão de CO2 86.394 kg
Resíduos:
- embalagem: re150101 Embalagens de papel e cartão. (componente de resíduo); rendimento 2.241 kg; Código LER 15 01 01; Massa do elemento 1 kg; Volume 0.001333 m3
- embalagem: re170201 Madeira. (componente de resíduo); rendimento 0.614 kg; Código LER 17 02 01; Massa do elemento 1 kg; Volume 0.000909 m3
