# Fogão a lenha

- Propriedade do ficheiro: CYPE Ingenieros S.A.
- Formato: FIEBDC-3/2016
- Programa: Gerador de preços para construção civil. CYPE Ingenieros, S.A.
- Data: 26/03/2024
- Âmbito geográfico: Brasil
- Moeda: BRL
- Custos indiretos: 3 %
- Despesas gerais: 13 %
- Lucro: 6 %
- IVA: 17 %

## I Instalações

### IC Aquecimento, refrigeração, climatização e água quente

#### ICH Caixas de fogo, recuperadores de calor, fogões e salamandras

**ICH050** Un Fogão a lenha.
Fogão a lenha, potência térmica nominal 5,5 kW, rendimento 74,5%, volume de aquecimento, calculado com um requisito de 40 W/m³, 135 m³, revestimento de aço cor antracite, ventilação por convecção natural, composta de blocos refratários de grande espessura, cristal cerâmico resistente a 800°C, gaveta de cinzas, ar primário regulável manualmente e placa de ferro fundido para cozinhar com arruelas extraíveis. Incluindo acessórios de ligação ao duto de evacuação dos produtos da combustão, sem incluir esse duto. Totalmente montado e ligado.
Inclui: Implantação do fogão. Disposição dos elementos. Montagem do fogão e dos seus acessórios. Ligação ao duto de evacuação.
Critério de medição de projeto: Número de unidades previstas, segundo documentação gráfica de Projeto.
Critério de quantitativos de obra: Medir-se-á o número de unidades realmente executadas segundo especificações de Projeto.

| Código | Un | Descrição | Rendimento | Preço | Importância |
|---|---|---|---|---|---|
| mt38arc054a | Un | Fogão a lenha, potência térmica nominal 5,5 kW, rendimento 74,5%, volume de aquecimento, calculado com um requisito de 40 W/m³, 135 m³, revestimento de aço cor antracite, ventilação por convecção natural, composta de blocos refratários de grande espessura, cristal cerâmico resistente a 800°C, gaveta de cinzas, ar primário regulável manualmente e placa de ferro fundido para cozinhar com arruelas extraíveis. (material) | 1 | 4897.15 | 4897.150 |
| mt38arc600c | Un | Colocação em funcionamento e formação no manuseio de fogão a lenha. (material) | 1 | 401.82 | 401.820 |
| mo004 | h | Montador de instalações de calefação. (mão de obra) | 1.045 | 40.91 | 42.751 |
| mo103 | h | Ajudante de montador de instalações de calefação. (mão de obra) | 1.045 | 30.78 | 32.165 |
| % | % | Custos diretos complementares | 2 % | 5373.886 | 107.478 |
|  |  | Custos diretos |  |  | 5481.364 |
