# Gerador de ar quente com permutador de calor a gás, mural

- Propriedade do ficheiro: CYPE Ingenieros S.A.
- Formato: FIEBDC-3/2016
- Programa: Gerador de preços para construção civil. CYPE Ingenieros, S.A.
- Data: 17/06/2024
- Âmbito geográfico: Brasil
- Moeda: BRL
- Custos indiretos: 3 %
- Despesas gerais: 13 %
- Lucro: 6 %
- IVA: 17 %

## I Instalações

### IC Aquecimento, refrigeração, climatização e água quente

#### ICK Unidades centrais de climatização a gás

**ICK020** Un Gerador de ar quente com permutador de calor a gás, mural.
Gerador de ar quente com permutador de calor a gás, com um escalão de potência calorífica e vazão de ar fixo, para instalação mural, interior, potência calorífica nominal 33,8 kW, rendimento nominal 90,2%, potência calorífica nominal útil 30,5 kW, vazão de ar nominal 2920 m³/h, dimensões 745x560x860 mm, alimentação elétrica monofásica a 230 V, peso 70 kg, com câmara de combustão estanque e tiragem forçada, acendimento eletrônico, controle de chama por ionização, permutador de calor de aço inoxidável AISI 430, ventiladores helicoidais, acendimento eletrônico, equipamento eletrônico de comando, controle e segurança e envolvente de chapa de aço pintada, com isolamento térmico, sem incluir o duto para evacuação dos produtos da combustão. Totalmente montado, ligado e colocado em funcionamento pela empresa instaladora para verificar o seu correto funcionamento.
Inclui: Implantação do gerador. Colocação e fixação do gerador e dos seus acessórios. Ligação com as redes de abastecimento de água, de gás e elétrica. Colocação em funcionamento.
Critério de medição de projeto: Número de unidades previstas, segundo documentação gráfica de Projeto.
Critério de quantitativos de obra: Medir-se-á o número de unidades realmente executadas segundo especificações de Projeto.

| Código | Un | Descrição | Rendimento | Preço | Importância |
|---|---|---|---|---|---|
| mt42tnc050c | Un | Gerador de ar quente com permutador de calor a gás, com um escalão de potência calorífica e vazão de ar fixo, para instalação mural, interior, potência calorífica nominal 33,8 kW, rendimento nominal 90,2%, potência calorífica nominal útil 30,5 kW, vazão de ar nominal 2920 m³/h, dimensões 745x560x860 mm, alimentação elétrica monofásica a 230 V, peso 70 kg, com câmara de combustão estanque e tiragem forçada, acendimento eletrônico, controle de chama por ionização, permutador de calor de aço inoxidável AISI 430, ventiladores helicoidais, acendimento eletrônico, equipamento eletrônico de comando, controle e segurança e envolvente de chapa de aço pintada, com isolamento térmico. (material) | 1 | 15670.86 | 15670.860 |
| mo005 | h | Instalador de ar condicionado. (mão de obra) | 1.275 | 40.91 | 52.160 |
| mo104 | h | Ajudante de instalador de ar condicionado. (mão de obra) | 1.275 | 30.78 | 39.245 |
| % | % | Custos diretos complementares | 2 % | 15762.265 | 315.245 |
|  |  | Custos diretos |  |  | 16077.510 |
