# Aerotermo elétrico

- Propriedade do ficheiro: CYPE Ingenieros S.A.
- Formato: FIEBDC-3/2016
- Programa: Gerador de preços para construção civil. CYPE Ingenieros, S.A.
- Data: 17/06/2024
- Âmbito geográfico: Brasil
- Moeda: BRL
- Custos indiretos: 3 %
- Despesas gerais: 13 %
- Lucro: 6 %
- IVA: 17 %

## I Instalações

### IC Aquecimento, refrigeração, climatização e água quente

#### ICM Emissores de calor elétricos

**ICM020** Un Aerotermo elétrico.
Aerotermo elétrico mural, com caixa de chapa de aço pintada, de 370x450x80 mm, vazão de ar 450 m³/h, nível sonoro a 1,5 m 43 dBA, potência 5 kW, divisível em 2 etapas, ventilador helicoidal de alumínio com motor para alimentação trifásica a 400 V, resistência elétrica espiral isolada com pó de quartzo, interruptor de comando, contactor, protetor térmico incorporado e suportes para parede.
Inclui: Marcação. Fixação dos suportes no paramento. Colocação do aparelho e acessórios. Ligação e verificação do seu correto funcionamento.
Critério de medição de projeto: Número de unidades previstas, segundo documentação gráfica de Projeto.
Critério de quantitativos de obra: Medir-se-á o número de unidades realmente executadas segundo especificações de Projeto.

| Código | Un | Descrição | Rendimento | Preço | Importância |
|---|---|---|---|---|---|
| mt42csp010ge | Un | Aerotermo elétrico mural, com caixa de chapa de aço pintada, de 370x450x80 mm, vazão de ar 450 m³/h, nível sonoro a 1,5 m 43 dBA, potência 5 kW, divisível em 2 etapas, ventilador helicoidal de alumínio com motor para alimentação trifásica a 400 V, resistência elétrica espiral isolada com pó de quartzo, interruptor de comando, contactor, protetor térmico incorporado e suportes para parede. (material) | 1 | 2835.13 | 2835.130 |
| mo004 | h | Montador de instalações de calefação. (mão de obra) | 0.209 | 40.91 | 8.550 |
| mo103 | h | Ajudante de montador de instalações de calefação. (mão de obra) | 0.209 | 30.78 | 6.433 |
| % | % | Custos diretos complementares | 2 % | 2850.113 | 57.002 |
|  |  | Custos diretos |  |  | 2907.115 |

## Recursos

**mt42csp010ge** Un Aerotermo elétrico mural
Dados técnicos: Custo energético 231.884 MJ; Emissão de CO2 20.031 kg
Resíduos:
- embalagem: re150101 Embalagens de papel e cartão. (componente de resíduo); rendimento 1.519 kg; Código LER 15 01 01; Massa do elemento 1 kg; Volume 0.001333 m3
