# Emissor elétrico para sistema de aquecimento por teto radiante, com forro removível

- Propriedade do ficheiro: CYPE Ingenieros S.A.
- Formato: FIEBDC-3/2016
- Programa: Gerador de preços para construção civil. CYPE Ingenieros, S.A.
- Data: 26/03/2024
- Âmbito geográfico: Brasil
- Moeda: BRL
- Custos indiretos: 3 %
- Despesas gerais: 13 %
- Lucro: 6 %
- IVA: 17 %

## I Instalações

### IC Aquecimento, refrigeração, climatização e água quente

#### ICM Emissores de calor elétricos

**ICM051** Un Emissor elétrico para sistema de aquecimento por teto radiante, com forro removível.
Painel radiante elétrico, com placa Prima Armstrong, borda para perfis à vista e isolamento de fibra de vidro de 29,7 kg/m³, para sistema de aquecimento por teto radiante, com forro removível, potência 60 W, dimensões 600x600x55 mm, com geração de radiação infravermelha por filme radiante e alimentação monofásica a 230 V, peso 1,8 kg.
Inclui: Colocação do emissor. Ligação e verificação do seu correto funcionamento.
Critério de medição de projeto: Número de unidades previstas, segundo documentação gráfica de Projeto.
Critério de quantitativos de obra: Medir-se-á o número de unidades realmente executadas segundo especificações de Projeto.

| Código | Un | Descrição | Rendimento | Preço | Importância |
|---|---|---|---|---|---|
| mt38ilo120acr | Un | Painel radiante elétrico, com placa Prima Armstrong, borda para perfis à vista e isolamento de fibra de vidro de 29,7 kg/m³, para sistema de aquecimento por teto radiante, com forro removível, potência 60 W, dimensões 600x600x55 mm, com geração de radiação infravermelha por filme radiante e alimentação monofásica a 230 V, peso 1,8 kg. (material) | 1 | 258.57 | 258.570 |
| mo004 | h | Montador de instalações de calefação. (mão de obra) | 0.059 | 40.91 | 2.414 |
| mo103 | h | Ajudante de montador de instalações de calefação. (mão de obra) | 0.04 | 30.78 | 1.231 |
| % | % | Custos diretos complementares | 2 % | 262.215 | 5.244 |
|  |  | Custos diretos |  |  | 267.459 |
