# Sistema de aquecimento por piso radiante elétrico, em seco

- Propriedade do ficheiro: CYPE Ingenieros S.A.
- Formato: FIEBDC-3/2016
- Programa: Gerador de preços para construção civil. CYPE Ingenieros, S.A.
- Data: 26/03/2024
- Âmbito geográfico: Brasil
- Moeda: BRL
- Custos indiretos: 3 %
- Despesas gerais: 13 %
- Lucro: 6 %
- IVA: 17 %

## I Instalações

### IC Aquecimento, refrigeração, climatização e água quente

#### ICM Emissores de calor elétricos

**ICM055** m² Sistema de aquecimento por piso radiante elétrico, em seco.
Sistema de aquecimento por piso radiante elétrico, composto por lâmina de polipropileno, fornecida em rolos de 12,5x0,98 m e 5,5 mm de espessura, aderida ao suporte, e cabo de aquecimento elétrico, com uma potência de 80 W/m², para recobrir com um contrapiso em camada fina e um piso de pedra natural ou de ladrilhos cerâmicos (não incluídos neste preço).
Inclui: Limpeza e preparação da superfície suporte. Colocação e fixação da lâmina de dessolidarização. Colocação do cabo de aquecimento sobre a lâmina de dessolidarização. Ligação e verificação do seu correto funcionamento.
Critério de medição de projeto: Superfície útil, medida segundo documentação gráfica de Projeto.
Critério de quantitativos de obra: Medir-se-á a superfície realmente executada segundo especificações de Projeto.

| Código | Un | Descrição | Rendimento | Preço | Importância |
|---|---|---|---|---|---|
| mt38sch085f | m² | Lâmina de polipropileno, fornecida em rolos de 12,5x0,98 m e 5,5 mm de espessura, de estrutura nodular na face superior e revestida de geotêxtil não tecido autocolante na sua face inferior, para suporte do cabo de aquecimento elétrico, com funções de dessolidarização e equilíbrio da pressão de vapor, fornecida em rolos de 12,5x0,98 m e 5,5 mm de espessura. (material) | 1 | 206.21 | 206.210 |
| mt38sch400aab | Un | Bobina de cabo de aquecimento elétrico, com uma potência de 80 W/m², para aquecimento de 0,4 m² com uma potência total de 30 W, um comprimento total de 4 m e um comprimento de cabo frio de 4 m, para instalação sobre lâmina de dessolidarização, com peça de ligação em um extremo. (material) | 2.5 | 802.34 | 2005.850 |
| mo004 | h | Montador de instalações de calefação. (mão de obra) | 0.209 | 40.91 | 8.550 |
| mo103 | h | Ajudante de montador de instalações de calefação. (mão de obra) | 0.209 | 30.78 | 6.433 |
| % | % | Custos diretos complementares | 2 % | 2227.043 | 44.541 |
|  |  | Custos diretos |  |  | 2271.584 |

Resíduos:
- colocação: mt38sch085f; fator de resíduo 0.035

## Recursos

**mt38sch085f** m² Lâmina de polipropileno
Dados técnicos: Custo energético 138.228 MJ; Emissão de CO2 4.389 kg; Código LER 17 06 04; Massa do elemento 1.452 kg; Volume 0.00242 m3
Resíduos:
- embalagem: re170203 Plástico. (componente de resíduo); rendimento 0.034 kg; Código LER 17 02 03; Massa do elemento 1 kg; Volume 0.001667 m3
