# Linha de ligações eléctricas para sistema de aquecimento por teto ou piso radiantes

- Propriedade do ficheiro: CYPE Ingenieros S.A.
- Formato: FIEBDC-3/2016
- Programa: Gerador de preços para construção civil. CYPE Ingenieros, S.A.
- Data: 26/03/2024
- Âmbito geográfico: Brasil
- Moeda: BRL
- Custos indiretos: 3 %
- Despesas gerais: 13 %
- Lucro: 6 %
- IVA: 17 %

## I Instalações

### IC Aquecimento, refrigeração, climatização e água quente

#### ICM Emissores de calor elétricos

**ICM057** Un Linha de ligações eléctricas para sistema de aquecimento por teto ou piso radiantes.
Linha de ligações eléctricas rápidas (tomadas), para emissores elétricos para sistema de aquecimento por teto radiante, com forro contínuo, com 14 ligações eléctricas, separação entre cada grupo de duas ligações 600 mm, comprimento total 19,6 m.
Inclui: Ligação elétrica com os emissores e com a rede elétrica de fornecimento. Verificação do seu correto funcionamento.
Critério de medição de projeto: Número de unidades previstas, segundo documentação gráfica de Projeto.
Critério de quantitativos de obra: Medir-se-á o número de unidades realmente executadas segundo especificações de Projeto.

| Código | Un | Descrição | Rendimento | Preço | Importância |
|---|---|---|---|---|---|
| mt38ilo521cc | Un | Linha de ligações eléctricas rápidas (tomadas), para emissores elétricos para sistema de aquecimento por teto radiante, com forro contínuo, com 14 ligações eléctricas, separação entre cada grupo de duas ligações 600 mm, comprimento total 19,6 m. (material) | 1 | 555.01 | 555.010 |
| mt35tpt010ae | m | Tubo rígido de PVC VD-M de 16 mm de diâmetro exterior e 1,3 mm de espessura. Resistência à compressão 750 N, resistência ao impacto 2 joules, temperatura de trabalho -5°C até 60°C, classificação 3321, com o preço incrementado em 20% relativamente a acessórios e peças especiais. (material) | 2 | 2.09 | 4.180 |
| mo103 | h | Ajudante de montador de instalações de calefação. (mão de obra) | 0.029 | 30.78 | 0.893 |
| % | % | Custos diretos complementares | 2 % | 560.083 | 11.202 |
|  |  | Custos diretos |  |  | 571.285 |

Resíduos:
- colocação: mt35tpt010ae; fator de resíduo 0.0275

## Recursos

**mt35tpt010ae** m Tubo rígido de PVC VD-M de 16 mm de diâmetro exterior e 1,3 mm de espessura. Resistência à compressão 750 N
Dados técnicos: Custo energético 7.750 MJ; Emissão de CO2 0.385 kg; Código LER 17 02 03; Massa do elemento 0.08 kg; Volume 0.000133 m3
