# Válvula de expansão eletrônica

- Propriedade do ficheiro: CYPE Ingenieros S.A.
- Formato: FIEBDC-3/2016
- Programa: Gerador de preços para construção civil. CYPE Ingenieros, S.A.
- Data: 27/03/2024
- Âmbito geográfico: Brasil
- Moeda: BRL
- Custos indiretos: 3 %
- Despesas gerais: 13 %
- Lucro: 6 %
- IVA: 17 %

## I Instalações

### IC Aquecimento, refrigeração, climatização e água quente

#### ICN Unidades autônomas de climatização

**ICN013** Un Válvula de expansão eletrônica.
Válvula de expansão eletrônica, de 1 saídas, capacidade da unidade interior ligada a jusante menor ou igual a 3,6 kW.
Inclui: Marcação. Colocação e fixação dos elementos. Ligação.
Critério de medição de projeto: Número de unidades previstas, segundo documentação gráfica de Projeto.
Critério de quantitativos de obra: Medir-se-á o número de unidades realmente executadas segundo especificações de Projeto.

| Código | Un | Descrição | Rendimento | Preço | Importância |
|---|---|---|---|---|---|
| mt42sam018aah | Un | Válvula de expansão eletrônica, de 1 saídas, capacidade da unidade interior ligada a jusante menor ou igual a 3,6 kW. (material) | 1 | 1305.9 | 1305.900 |
| mo005 | h | Instalador de ar condicionado. (mão de obra) | 0.052 | 40.91 | 2.127 |
| mo104 | h | Ajudante de instalador de ar condicionado. (mão de obra) | 0.052 | 30.78 | 1.601 |
| % | % | Custos diretos complementares | 2 % | 1309.628 | 26.193 |
|  |  | Custos diretos |  |  | 1335.821 |
