# Rede de evacuação de condensados

- Propriedade do ficheiro: CYPE Ingenieros S.A.
- Formato: FIEBDC-3/2016
- Programa: Gerador de preços para construção civil. CYPE Ingenieros, S.A.
- Data: 27/03/2024
- Âmbito geográfico: Brasil
- Moeda: BRL
- Custos indiretos: 3 %
- Despesas gerais: 13 %
- Lucro: 6 %
- IVA: 17 %

## I Instalações

### IC Aquecimento, refrigeração, climatização e água quente

#### ICN Unidades autônomas de climatização

**ICN018** m Rede de evacuação de condensados.
Rede de evacuação de condensados, colocada superficialmente e fixada ao paramento, formada por tubo flexível de PVC, de 16 mm de diâmetro e 1,5 mm de espessura, que liga a unidade de ar condicionado com o ramal de descarga, o tubo de queda, o coletor ou a caixa com sifão. Incluindo material auxiliar para montagem e fixação, acessórios e peças especiais colocadas através de união colada com adesivo.
Inclui: Marcação. Colocação de tubos, acessórios e peças especiais. Fixação do material auxiliar para montagem e fixação à obra. Colocação e fixação de tubos, acessórios e peças especiais.
Critério de medição de projeto: Comprimento medido segundo documentação gráfica de Projeto.
Critério de quantitativos de obra: Medir-se-á o comprimento realmente executado segundo especificações de Projeto.

| Código | Un | Descrição | Rendimento | Preço | Importância |
|---|---|---|---|---|---|
| mt36tsf410a | Un | Material auxiliar para montagem e fixação das tubulações de PVC flexível, de 16 mm de diâmetro. (material) | 0.5 | 0.61 | 0.305 |
| mt36tsf010ac | m | Tubo de PVC flexível, de 16 mm de diâmetro e 1,5 mm de espessura, com espiral de PVC rígido, segundo ISO 3994, com o preço incrementado em 10% relativamente a acessórios e peças especiais. (material) | 1.05 | 4.44 | 4.662 |
| mt11var009 | l | Líquido de limpeza para colagem com adesivo de tubos e acessórios de PVC. (material) | 0.015 | 111.44 | 1.672 |
| mt11var010 | l | Cola para tubos e acessórios de PVC. (material) | 0.008 | 142.02 | 1.136 |
| mo008 | h | Encanador. (mão de obra) | 0.073 | 40.91 | 2.986 |
| mo107 | h | Ajudante de encanador. (mão de obra) | 0.037 | 30.78 | 1.139 |
| % | % | Custos diretos complementares | 2 % | 11.900 | 0.238 |
|  |  | Custos diretos |  |  | 12.138 |

Resíduos:
- colocação: mt36tsf010ac; fator de resíduo 0.08
- colocação: mt11var009 Líquido de limpeza para colagem com adesivo de tubos e acessórios de PVC; fator de resíduo 0.0275

## Recursos

**mt36tsf010ac** m Tubo de PVC flexível
Dados técnicos: Custo energético 9.959 MJ; Emissão de CO2 0.418 kg; Código LER 17 02 03; Massa do elemento 0.1 kg; Volume 0.000167 m3
Resíduos:
- embalagem: re170201 Madeira. (componente de resíduo); rendimento 0.04 kg; Código LER 17 02 01; Massa do elemento 1 kg; Volume 0.000909 m3
- embalagem: re170203 Plástico. (componente de resíduo); rendimento 0.001 kg; Código LER 17 02 03; Massa do elemento 1 kg; Volume 0.001667 m3

**mt11var009** l Líquido de limpeza para colagem com adesivo de tubos e acessórios de PVC
Dados técnicos: Custo energético 3.819 MJ; Emissão de CO2 0.202 kg; Código LER 20 01 30; Massa do elemento 1 kg; Volume 0.001 m3
Resíduos:
- embalagem: re170203 Plástico; rendimento 0.032 kg
