# Equipamento de ar condicionado com unidade interior com distribuição por dutos tubulares, sistema ar-ar split 1x1

- Propriedade do ficheiro: CYPE Ingenieros S.A.
- Formato: FIEBDC-3/2016
- Programa: Gerador de preços para construção civil. CYPE Ingenieros, S.A.
- Data: 27/03/2024
- Âmbito geográfico: Brasil
- Moeda: BRL
- Custos indiretos: 3 %
- Despesas gerais: 13 %
- Lucro: 6 %
- IVA: 17 %

## I Instalações

### IC Aquecimento, refrigeração, climatização e água quente

#### ICN Unidades autônomas de climatização

**ICN025** Un Equipamento de ar condicionado com unidade interior com distribuição por dutos tubulares, sistema ar-ar split 1x1.
Equipamento de ar condicionado, sistema ar-ar split 1x1, para gás R-32, bomba de calor, alimentação à unidade exterior monofásica (230V/50Hz), potência frigorífica nominal 2,5 kW (temperatura de bulbo seco no interior 27°C, temperatura de bulbo úmido no interior 19°C, temperatura de bulbo seco no exterior 35°C, temperatura de bulbo úmido no exterior 24°C), potência calorífica nominal 3,4 kW (temperatura de bulbo seco no interior 20°C, temperatura de bulbo úmido no exterior 6°C), SEER 6,2 (classe A), SCOP 4 (classe A), EER 4,31 (classe A++), COP 4,53 (classe A), formado por uma unidade interior com descarga por embocaduras tubulares, de 230x740x455 mm, nível sonoro (velocidade baixa) 29 dBA, vazão de ar (velocidade elevada) 510 m³/h, pressão de ar (standard) 40 Pa, controle sem fios, e uma unidade exterior, de 595x780x290 mm, nível sonoro 47 dBA e vazão de ar 1770 m³/h, com controle de condensação, embocaduras tubulares,. Inclusive elementos anti-vibratórios e suportes de parede para apoio da unidade exterior e elementos para suspensão da unidade interior ao teto.
Critérios considerados na determinação do preço da unidade de obra: O preço não inclui a canalização nem a cablagem elétrica de alimentação.
Inclui: Implantação das unidades. Colocação e fixação da unidade interior. Colocação e fixação da unidade exterior. Ligação às linhas frigoríficas. Ligação à rede elétrica. Ligação à rede de drenagem. Colocação em funcionamento.
Critério de medição de projeto: Número de unidades previstas, segundo documentação gráfica de Projeto.
Critério de quantitativos de obra: Medir-se-á o número de unidades realmente executadas segundo especificações de Projeto.

| Código | Un | Descrição | Rendimento | Preço | Importância |
|---|---|---|---|---|---|
| mt42mhi065g | Un | Equipamento de ar condicionado, sistema ar-ar split 1x1, para gás R-32, bomba de calor, alimentação à unidade exterior monofásica (230V/50Hz), potência frigorífica nominal 2,5 kW (temperatura de bulbo seco no interior 27°C, temperatura de bulbo úmido no interior 19°C, temperatura de bulbo seco no exterior 35°C, temperatura de bulbo úmido no exterior 24°C), potência calorífica nominal 3,4 kW (temperatura de bulbo seco no interior 20°C, temperatura de bulbo úmido no exterior 6°C), SEER 6,2 (classe A), SCOP 4 (classe A), EER 4,31 (classe A++), COP 4,53 (classe A), formado por uma unidade interior com descarga por embocaduras tubulares, de 230x740x455 mm, nível sonoro (velocidade baixa) 29 dBA, vazão de ar (velocidade elevada) 510 m³/h, pressão de ar (standard) 40 Pa, controle sem fios, e uma unidade exterior, de 595x780x290 mm, nível sonoro 47 dBA e vazão de ar 1770 m³/h, com controle de condensação. (material) | 1 | 8605.58 | 8605.580 |
| mt42mhi523a | Un | Embocaduras tubulares, para unidade interior de ar condicionado. (material) | 1 | 1640.76 | 1640.760 |
| mt42www085 | Un | Kit de suportes de parede, formado por conjunto de esquadras de 50x45 cm e quatro amortecedores de borracha, com as correspondentes buchas, parafusos, porcas e arruelas. (material) | 1 | 126.57 | 126.570 |
| mt42www090 | Un | Kit de suportes para suspensão ao teto, formado por quatro barras roscadas de aço galvanizado, com as correspondentes buchas, porcas e arruelas. (material) | 1 | 147.33 | 147.330 |
| mo005 | h | Instalador de ar condicionado. (mão de obra) | 2.09 | 40.91 | 85.502 |
| mo104 | h | Ajudante de instalador de ar condicionado. (mão de obra) | 2.09 | 30.78 | 64.330 |
| % | % | Custos diretos complementares | 2 % | 10670.072 | 213.401 |
|  |  | Custos diretos |  |  | 10883.473 |
