# Duto de evacuação dos produtos da combustão

- Propriedade do ficheiro: CYPE INGENIEROS, S.A.
- Formato: FIEBDC-3/2002
- Âmbito geográfico: Brasil
- Moeda: BRL
- Custos indiretos: 3.00 %
- Despesas gerais: 13.00 %
- Lucro: 6.00 %
- IVA: 17.00 %

**ICO001** m Duto de evacuação dos produtos da combustão, de parede simples de alumínio, modelo ALUSTAR "NEGARRA", de 60 mm de diâmetro interior, para caldeira, aquecedor mural com câmara de combustão atmosférica, a gás, com saída direta a fachada ou pátio de ventilação.
Duto de evacuação dos produtos da combustão, formada por tubo de parede simples de alumínio com revestimento de esmalte branco de poliuretano, modelo ALUSTAR "NEGARRA", de 60 mm de diâmetro interior, temperatura de trabalho até 220°C, para caldeira, aquecedor mural com câmara de combustão atmosférica, a gás, com saída direta a fachada ou pátio de ventilação. Incluindo tês, curvas, adaptadores, abraçadeiras, suportes murais, deflectores e outros acessórios necessários. Totalmente montada, ligada e testada.
Inclui: Marcação do traçado do duto. Disposição de tubos e acessórios. Montagem do duto. Fixação do duto ao paramento. Colocação de deflectores.
Critério de medição de projeto: Comprimento medido desde o arranque do duto até à parte superior do deflector, segundo documentação gráfica de Projeto.
Critério de quantitativos de obra: Medir-se-á, desde o início do duto até à parte superior do deflector, o comprimento realmente executado segundo especificações de Projeto.

| Código | Un | Descrição | Rendimento | Preço | Importância |
|---|---|---|---|---|---|
| mt20chn021h | Un | Material auxiliar para montagem e fixação dos dutos de parede simples de alumínio, modelo ALUSTAR "NEGARRA", de 60 mm de diâmetro interior. (material) | 1.000 | 2.94 | 2.94 |
| mt20chn020hc | m | Tubo de parede simples de alumínio com revestimento de esmalte branco de poliuretano, modelo ALUSTAR "NEGARRA", de 60 mm de diâmetro interior, temperatura de trabalho até 220°C, para união por encaixe, com o preço incrementado em 10% relativamente a acessórios, peças especiais e deflectores. (material) | 1.000 | 40.37 | 40.37 |
| mo004 | h | Montador de instalações de calefação. (mão de obra) | 0.396 | 25.85 | 10.24 |
| mo103 | h | Ajudante de montador de instalações de calefação. (mão de obra) | 0.396 | 19.79 | 7.84 |
| % | % | Custos diretos complementares | 2 % | 61.39 | 1.23 |
|  |  | Custos diretos |  |  | 62.62 |
