# Duto de alumínio

- Propriedade do ficheiro: CYPE Ingenieros S.A.
- Formato: FIEBDC-3/2016
- Programa: Gerador de preços para construção civil. CYPE Ingenieros, S.A.
- Data: 13/02/2025
- Âmbito geográfico: Brasil
- Moeda: BRL
- Custos indiretos: 3 %
- Despesas gerais: 13 %
- Lucro: 6 %
- IVA: 17 %

## I Instalações

### IC Aquecimento, refrigeração, climatização e água quente

#### ICO Sistemas de exaustão

**ICO180** m Duto de alumínio.
Duto para evacuação dos produtos da combustão ou admissão de ar comburente, formada por tubo de alumínio acabamento lacado cor branca, com junta de estanqueidade de silicone, de 60 mm de diâmetro interior, temperatura máxima de 200°C, pressão de trabalho até 200 Pa. Inclusive acessórios, peças especiais, módulos finais e material auxiliar para montagem e fixação.
Inclui: Marcação. Colocação de tubos, acessórios, peças especiais e módulos finais. Fixação do material auxiliar para montagem e fixação à obra. Montagem. Ligação e verificação do seu correto funcionamento.
Critério de medição de projeto: Comprimento medido desde o arranque do duto até a parte superior do módulo final, segundo documentação gráfica de Projeto.
Critério de quantitativos de obra: Medir-se-á, desde o início do duto até a parte superior do módulo final, o comprimento realmente executado segundo especificações de Projeto.

| Código | Un | Descrição | Rendimento | Preço | Importância |
|---|---|---|---|---|---|
| mt20din131a | Un | Material auxiliar para montagem e fixação dos tubos de alumínio, de 60 mm de diâmetro interior. (material) | 1 | 4.65 | 4.650 |
| mt20din130ap | m | Tubo de alumínio acabamento lacado cor branca, com junta de estanqueidade de silicone, de 60 mm de diâmetro interior, temperatura máxima de 200°C, pressão de trabalho até 200 Pa, com o preço incrementado em 75% relativamente a acessórios, peças especiais e módulos finais. (material) | 1 | 135.85 | 135.850 |
| mo004 | h | Montador de instalações de calefação. (mão de obra) | 0.282 | 42.82 | 12.075 |
| mo103 | h | Ajudante de montador de instalações de calefação. (mão de obra) | 0.282 | 32.08 | 9.047 |
| % | % | Custos diretos complementares | 2 % | 161.622 | 3.232 |
|  |  | Custos diretos |  |  | 164.854 |

Resíduos:
- colocação: mt20din130ap; fator de resíduo 0.024

## Recursos

**mt20din130ap** m Tubo de alumínio acabamento lacado cor branca
Dados técnicos: Custo energético 116.951 MJ; Emissão de CO2 8.349 kg; Código LER 17 04 02; Massa do elemento 1.06 kg; Volume 0.000707 m3
Resíduos:
- embalagem: re170203 Plástico. (componente de resíduo); rendimento 0.008 kg; Código LER 17 02 03; Massa do elemento 1 kg; Volume 0.001667 m3
