# Peça para formação de duto rígida de descarga para climatizador evaporativo

- Propriedade do ficheiro: CYPE Ingenieros S.A.
- Formato: FIEBDC-3/2016
- Programa: Gerador de preços para construção civil. CYPE Ingenieros, S.A.
- Data: 27/03/2024
- Âmbito geográfico: Brasil
- Moeda: BRL
- Custos indiretos: 3 %
- Despesas gerais: 13 %
- Lucro: 6 %
- IVA: 17 %

## I Instalações

### IC Aquecimento, refrigeração, climatização e água quente

#### ICP Bioclimatização

**ICP035** Un Peça para formação de duto rígida de descarga para climatizador evaporativo.
Tramo reto de ligação direta ao difusor, de chapa de aço galvanizado, de 550x550x1500 mm. Inclusive acessórios de montagem e elementos de fixação. Totalmente montado.
Inclui: Marcação. Colocação e fixação.
Critério de medição de projeto: Número de unidades previstas, segundo documentação gráfica de Projeto.
Critério de quantitativos de obra: Medir-se-á o número de unidades realmente executadas segundo especificações de Projeto.

| Código | Un | Descrição | Rendimento | Preço | Importância |
|---|---|---|---|---|---|
| mt42ter071a | Un | Tramo reto de ligação direta ao difusor, de chapa de aço galvanizado, de 550x550x1500 mm. (material) | 1 | 868.43 | 868.430 |
| mo005 | h | Instalador de ar condicionado. (mão de obra) | 0.105 | 40.91 | 4.296 |
| mo104 | h | Ajudante de instalador de ar condicionado. (mão de obra) | 0.105 | 30.78 | 3.232 |
| % | % | Custos diretos complementares | 2 % | 875.958 | 17.519 |
|  |  | Custos diretos |  |  | 893.477 |

## Recursos

**mt42ter071a** Un Tramo reto de ligação direta ao difusor, de chapa de aço galvanizado, de 550x550x1500 mm
Dados técnicos: Custo energético 559.791 MJ; Emissão de CO2 41.264 kg
Resíduos:
- embalagem: re150101 Embalagens de papel e cartão. (componente de resíduo); rendimento 0.075 kg; Código LER 15 01 01; Massa do elemento 1 kg; Volume 0.001333 m3
