# Climatizador evaporativo

- Propriedade do ficheiro: CYPE Ingenieros S.A.
- Formato: FIEBDC-3/2016
- Programa: Gerador de preços para construção civil. CYPE Ingenieros, S.A.
- Data: 14/02/2025
- Âmbito geográfico: Brasil
- Moeda: BRL
- Custos indiretos: 3 %
- Despesas gerais: 13 %
- Lucro: 6 %
- IVA: 17 %

## I Instalações

### IC Aquecimento, refrigeração, climatização e água quente

#### ICP Bioclimatização

**ICP010** Un Climatizador evaporativo.
Climatizador evaporativo industrial, vazão de ar nominal 18000 m³/h, ventilador axial com alimentação monofásica a 230 V, de 10 velocidades, saída de ar inferior, potência frigorífica 16750 W, pressão sonora 76 dBA, consumo elétrico 1200 W, dimensões 1150x1150x950 mm, carcaça de plástico, pré-filtros, painéis filtrantes úmidos, distribuidor de água aos painéis, sistema de gestão de água (bomba, sistema de drenagem automático e sistema de detecção de água), reservatório de água de 30 litros, sistema de ozonamento, sistema de fecho de duto automático (quando a unidade não está em funcionamento), conectores elétricos de tipo rápido, comando digital de controle, de parede, com controle da umidade e da temperatura através de 3 programas configuráveis, programação diária e semanal até 8 eventos e sensor externo de temperatura e umidade, para ligação, pela sua saída de ar inferior, ao duto de ventilação (não incluída neste preço). Totalmente montado, ligado e colocado em funcionamento pela empresa instaladora para a verificação do seu correto funcionamento.
Inclui: Implantação da unidade. Instalação da unidade. Ligação do equipamento à rede elétrica. Ligação do equipamento à rede de abastecimento de água. Colocação em funcionamento.
Critério de medição de projeto: Número de unidades previstas, segundo documentação gráfica de Projeto.
Critério de quantitativos de obra: Medir-se-á o número de unidades realmente executadas segundo especificações de Projeto.

| Código | Un | Descrição | Rendimento | Preço | Importância |
|---|---|---|---|---|---|
| mt42ter005aa | Un | Climatizador evaporativo industrial, vazão de ar nominal 18000 m³/h, ventilador axial com alimentação monofásica a 230 V, de 10 velocidades, saída de ar inferior, potência frigorífica 16750 W, pressão sonora 76 dBA, consumo elétrico 1200 W, dimensões 1150x1150x950 mm, carcaça de plástico, pré-filtros, painéis filtrantes úmidos, distribuidor de água aos painéis, sistema de gestão de água (bomba, sistema de drenagem automático e sistema de detecção de água), reservatório de água de 30 litros, sistema de ozonamento, sistema de fecho de duto automático (quando a unidade não está em funcionamento), conectores elétricos de tipo rápido, comando digital de controle, de parede, com controle da umidade e da temperatura através de 3 programas configuráveis, programação diária e semanal até 8 eventos e sensor externo de temperatura e umidade. (material) | 1 | 22019.47 | 22019.470 |
| mo005 | h | Instalador de ar condicionado. (mão de obra) | 0.209 | 42.82 | 8.949 |
| mo104 | h | Ajudante de instalador de ar condicionado. (mão de obra) | 0.209 | 32.08 | 6.705 |
| % | % | Custos diretos complementares | 2 % | 22035.124 | 440.702 |
|  |  | Custos diretos |  |  | 22475.826 |

## Recursos

**mt42ter005aa** Un Climatizador evaporativo industrial
Dados técnicos: Custo energético 8956.046 MJ; Emissão de CO2 659.273 kg
Resíduos:
- embalagem: re150101 Embalagens de papel e cartão. (componente de resíduo); rendimento 0.086 kg; Código LER 15 01 01; Massa do elemento 1 kg; Volume 0.001333 m3
