# Peça para formação de duto rígida de descarga para climatizador evaporativo

- Propriedade do ficheiro: CYPE Ingenieros S.A.
- Formato: FIEBDC-3/2016
- Programa: Gerador de preços para construção civil. CYPE Ingenieros, S.A.
- Data: 27/03/2024
- Âmbito geográfico: Brasil
- Moeda: BRL
- Custos indiretos: 3 %
- Despesas gerais: 13 %
- Lucro: 6 %
- IVA: 17 %

## I Instalações

### IC Aquecimento, refrigeração, climatização e água quente

#### ICP Bioclimatização

**ICP035** Un Peça para formação de duto rígida de descarga para climatizador evaporativo.
Tramo reto de ligação direta ao climatizador evaporativo, de chapa de aço galvanizado, de 660x660x1200 mm. Inclusive acessórios de montagem e elementos de fixação. Totalmente montado.
Inclui: Marcação. Colocação e fixação.
Critério de medição de projeto: Número de unidades previstas, segundo documentação gráfica de Projeto.
Critério de quantitativos de obra: Medir-se-á o número de unidades realmente executadas segundo especificações de Projeto.

| Código | Un | Descrição | Rendimento | Preço | Importância |
|---|---|---|---|---|---|
| mt42ter070a | Un | Tramo reto de ligação direta ao climatizador evaporativo, de chapa de aço galvanizado, de 660x660x1200 mm. (material) | 1 | 914.13 | 914.130 |
| mo005 | h | Instalador de ar condicionado. (mão de obra) | 0.105 | 40.91 | 4.296 |
| mo104 | h | Ajudante de instalador de ar condicionado. (mão de obra) | 0.105 | 30.78 | 3.232 |
| % | % | Custos diretos complementares | 2 % | 921.658 | 18.433 |
|  |  | Custos diretos |  |  | 940.091 |

## Recursos

**mt42ter070a** Un Tramo reto de ligação direta ao climatizador evaporativo, de chapa de aço galvanizado, de 660x660x1200 mm
Dados técnicos: Custo energético 895.641 MJ; Emissão de CO2 65.985 kg
Resíduos:
- embalagem: re150101 Embalagens de papel e cartão. (componente de resíduo); rendimento 0.076 kg; Código LER 15 01 01; Massa do elemento 1 kg; Volume 0.001333 m3
