# Difusor para duto rígida de descarga para climatizador evaporativo

- Propriedade do ficheiro: CYPE Ingenieros S.A.
- Formato: FIEBDC-3/2016
- Programa: Gerador de preços para construção civil. CYPE Ingenieros, S.A.
- Data: 27/03/2024
- Âmbito geográfico: Brasil
- Moeda: BRL
- Custos indiretos: 3 %
- Despesas gerais: 13 %
- Lucro: 6 %
- IVA: 17 %

## I Instalações

### IC Aquecimento, refrigeração, climatização e água quente

#### ICP Bioclimatização

**ICP040** Un Difusor para duto rígida de descarga para climatizador evaporativo.
Difusor de chapa de aço galvanizado para ligação ao duto de descarga, de 550x550 mm, para climatizador evaporativo, de 2 faces, com uma grelha de 300x500 mm de deflexão dupla em cada face. Inclusive acessórios de montagem e elementos de fixação. Totalmente montado.
Inclui: Fixação do difusor ao duto.
Critério de medição de projeto: Número de unidades previstas, segundo documentação gráfica de Projeto.
Critério de quantitativos de obra: Medir-se-á o número de unidades realmente executadas segundo especificações de Projeto.

| Código | Un | Descrição | Rendimento | Preço | Importância |
|---|---|---|---|---|---|
| mt42ter060a | Un | Difusor de chapa de aço galvanizado para ligação ao duto de descarga, de 550x550 mm, para climatizador evaporativo, de 2 faces, com uma grelha de 300x500 mm de deflexão dupla em cada face. (material) | 1 | 1867.44 | 1867.440 |
| mo005 | h | Instalador de ar condicionado. (mão de obra) | 0.366 | 40.91 | 14.973 |
| mo104 | h | Ajudante de instalador de ar condicionado. (mão de obra) | 0.366 | 30.78 | 11.265 |
| % | % | Custos diretos complementares | 2 % | 1893.678 | 37.874 |
|  |  | Custos diretos |  |  | 1931.552 |

## Recursos

**mt42ter060a** Un Difusor de chapa de aço galvanizado para ligação ao duto de descarga
Dados técnicos: Custo energético 559.796 MJ; Emissão de CO2 41.273 kg
Resíduos:
- embalagem: re150101 Embalagens de papel e cartão. (componente de resíduo); rendimento 0.086 kg; Código LER 15 01 01; Massa do elemento 1 kg; Volume 0.001333 m3
