# Sistema de alimentação de estilhas de madeira, para caldeira de biomassa

- Propriedade do ficheiro: CYPE Ingenieros S.A.
- Formato: FIEBDC-3/2016
- Programa: Gerador de preços para construção civil. CYPE Ingenieros, S.A.
- Data: 26/03/2024
- Âmbito geográfico: Brasil
- Moeda: BRL
- Custos indiretos: 3 %
- Despesas gerais: 13 %
- Lucro: 6 %
- IVA: 17 %

## I Instalações

### IC Aquecimento, refrigeração, climatização e água quente

#### ICQ Caldeiras de biomassa

**ICQ020** Un Sistema de alimentação de estilhas de madeira, para caldeira de biomassa.
Sistema de alimentação de estilhas, para caldeira de biomassa composto por disco rotativo para extrator rotativo, com motor para alimentação monofásica a 230 V, ligação a caldeira e engrenagem, extrator rotativo de 2 m de diâmetro, formado por lâminas e transportador helicoidal sem-fim, alargamento de transportador helicoidal sem-fim fechado de 0,15 m de comprimento,. Totalmente montado, ligado e testado.
Inclui: Marcação. Ligações dos elementos à rede.
Critério de medição de projeto: Número de unidades previstas, segundo documentação gráfica de Projeto.
Critério de quantitativos de obra: Medir-se-á o número de unidades realmente executadas segundo especificações de Projeto.

| Código | Un | Descrição | Rendimento | Preço | Importância |
|---|---|---|---|---|---|
| mt38cbh145a | Un | Disco rotativo para extrator rotativo, com motor para alimentação monofásica a 230 V, ligação a caldeira e engrenagem, para sistema de alimentação de caldeira de biomassa. (material) | 1 | 18445.91 | 18445.910 |
| mt38cbh146a | Un | Extrator rotativo de 2 m de diâmetro, formado por lâminas e transportador helicoidal sem-fim, para sistema de alimentação de caldeira de biomassa. (material) | 1 | 8083.56 | 8083.560 |
| mt38cbh144a | Un | Alargamento de transportador helicoidal sem-fim fechado de 0,15 m de comprimento, para sistema de alimentação de caldeira de biomassa. (material) | 1 | 2402.86 | 2402.860 |
| mt38cbh072a | Un | Tubo de ligação, para sistema de alimentação de caldeira de biomassa. (material) | 1 | 528.89 | 528.890 |
| mo004 | h | Montador de instalações de calefação. (mão de obra) | 4.18 | 40.91 | 171.004 |
| mo103 | h | Ajudante de montador de instalações de calefação. (mão de obra) | 4.18 | 30.78 | 128.660 |
| % | % | Custos diretos complementares | 2 % | 29760.884 | 595.218 |
|  |  | Custos diretos |  |  | 30356.102 |
