# Duto circular

- Propriedade do ficheiro: CYPE Ingenieros S.A.
- Formato: FIEBDC-3/2016
- Programa: Gerador de preços para construção civil. CYPE Ingenieros, S.A.
- Data: 07/11/2023
- Âmbito geográfico: Brasil
- Moeda: BRL
- Custos indiretos: 3 %
- Despesas gerais: 13 %
- Lucro: 6 %
- IVA: 17 %

## I Instalações

### IC Aquecimento, refrigeração, climatização e água quente

#### ICR Sistemas de condução de ar

**ICR015** m Duto circular.
Duto circular de parede simples helicoidal de aço galvanizado, de 630 mm de diâmetro e 0,7 mm de espessura, com reforços, fornecida em tramos de 3 ou 5 m, para instalações de ventilação e climatização. Inclusive acessórios de montagem e elementos de fixação.
Inclui: Marcação do traçado dos dutos. Marcação e posterior ancoragem dos suportes dos dutos. Montagem e fixação de dutos. Verificação do seu correto funcionamento.
Critério de medição de projeto: Comprimento projetado, segundo documentação gráfica de Projeto, medido entre os eixos dos elementos ou dos pontos a ligar, descontando as peças especiais.
Critério de quantitativos de obra: Medir-se-á o comprimento realmente executado segundo especificações de Projeto.

| Código | Un | Descrição | Rendimento | Preço | Importância |
|---|---|---|---|---|---|
| mt42con200qc | m | Duto circular de parede simples helicoidal de aço galvanizado, de 630 mm de diâmetro e 0,7 mm de espessura, com reforços, fornecida em tramos de 3 ou 5 m, para instalações de ventilação e climatização. (material) | 1.05 | 187.53 | 196.907 |
| mt42con500t | Un | Flange de 630 mm de diâmetro e suporte de teto com barra para fixação de dutos circulares de ar em instalações de ventilação e climatização. (material) | 0.315 | 73 | 22.995 |
| mo013 | h | Montador de dutos de chapa metálica. (mão de obra) | 0.052 | 40.02 | 2.081 |
| mo084 | h | Ajudante de montador de dutos de chapa metálica. (mão de obra) | 0.052 | 27.19 | 1.414 |
| % | % | Custos diretos complementares | 2 % | 223.397 | 4.468 |
|  |  | Custos diretos |  |  | 227.865 |

Resíduos:
- colocação: mt42con200qc; fator de resíduo 0.0321262

## Recursos

**mt42con200qc** m Duto circular de parede simples helicoidal de aço galvanizado
Dados técnicos: Custo energético 108.728 MJ; Emissão de CO2 5.540 kg; Código LER 17 04 05; Massa do elemento 10.876 kg; Volume 0.005179 m3
Resíduos:
- embalagem: re170201 Madeira. (componente de resíduo); rendimento 0.011 kg; Código LER 17 02 01; Massa do elemento 1 kg; Volume 0.000909 m3
- embalagem: re170203 Plástico. (componente de resíduo); rendimento 0.003 kg; Código LER 17 02 03; Massa do elemento 1 kg; Volume 0.001667 m3
