# Duto flexível

- Propriedade do ficheiro: CYPE Ingenieros S.A.
- Formato: FIEBDC-3/2016
- Programa: Gerador de preços para construção civil. CYPE Ingenieros, S.A.
- Data: 28/05/2024
- Âmbito geográfico: Brasil
- Moeda: BRL
- Custos indiretos: 3 %
- Despesas gerais: 13 %
- Lucro: 6 %
- IVA: 17 %

## I Instalações

### IC Aquecimento, refrigeração, climatização e água quente

#### ICR Sistemas de condução de ar

**ICR025** m Duto flexível.
Rede de dutos flexíveis de distribuição de ar para climatização, constituída por tubo flexível de 125 mm de diâmetro, temperatura de trabalho entre -30°C e 250°C, composto por um tubo interior de um complexo de poliéster e alumínio com reforço de arame tratado contra a oxidação em forma de espiral helicoidal, isolamento de lã de vidro de 25 mm de espessura e recobrimento exterior de alumínio reforçado. Inclusive fita de alumínio e elementos de fixação com uma separação máxima de 1,50 m.
Inclui: Marcação do traçado do duto e da localização dos elementos de fixação. Disposição de tubos flexíveis para condução de ar. Colocação e fixação de tubos flexíveis para condução de ar. Verificação do seu correto funcionamento.
Critério de medição de projeto: Comprimento medido segundo documentação gráfica de Projeto.
Critério de quantitativos de obra: Medir-se-á o comprimento realmente executado segundo especificações de Projeto.

| Código | Un | Descrição | Rendimento | Preço | Importância |
|---|---|---|---|---|---|
| mt42ald968c | m | Tubo flexível de 125 mm de diâmetro, temperatura de trabalho entre -30°C e 250°C, composto por um tubo interior de um complexo de poliéster e alumínio com reforço de arame tratado contra a oxidação em forma de espiral helicoidal, isolamento de lã de vidro de 25 mm de espessura e recobrimento exterior de alumínio reforçado; para condução de ar em instalações de climatização. (material) | 1.05 | 101.34 | 106.407 |
| mt42con020 | m | Fita autocolante de alumínio, de 50 microns de espessura e 65 mm de largura, à base de resinas acrílicas, para a vedação e fixação do isolamento. (material) | 0.432 | 1.27 | 0.549 |
| mt42con135 | Un | Flange e suporte para fixação de tubos flexíveis para condução de ar em instalações de climatização. (material) | 0.7 | 10.05 | 7.035 |
| mo005 | h | Instalador de ar condicionado. (mão de obra) | 0.209 | 40.91 | 8.550 |
| mo104 | h | Ajudante de instalador de ar condicionado. (mão de obra) | 0.209 | 30.78 | 6.433 |
| % | % | Custos diretos complementares | 2 % | 128.974 | 2.579 |
|  |  | Custos diretos |  |  | 131.553 |

Resíduos:
- colocação: mt42con020; fator de resíduo 0.048

## Recursos

**mt42con020** m Fita autocolante de alumínio
Dados técnicos: Custo energético 3.059 MJ; Emissão de CO2 0.214 kg; Código LER 17 04 02; Massa do elemento 0.023 kg; Volume 0.000015 m3
Resíduos:
- embalagem: re170203 Plástico. (componente de resíduo); rendimento 0.005 kg; Código LER 17 02 03; Massa do elemento 1 kg; Volume 0.001667 m3
