# Regulador de vazão de ar

- Propriedade do ficheiro: CYPE Ingenieros S.A.
- Formato: FIEBDC-3/2016
- Programa: Gerador de preços para construção civil. CYPE Ingenieros, S.A.
- Data: 17/06/2024
- Âmbito geográfico: Brasil
- Moeda: BRL
- Custos indiretos: 3 %
- Despesas gerais: 13 %
- Lucro: 6 %
- IVA: 17 %

## I Instalações

### IC Aquecimento, refrigeração, climatização e água quente

#### ICR Sistemas de condução de ar

**ICR100** Un Regulador de vazão de ar.
Regulador de vazão de ar, circular, para sistemas de vazão de ar constante, de tipo auto-mecânico sem consumo de energia exterior, com gama de diferenças de pressão de 50 a 1000 Pa, para duto de 400 mm de diâmetro, carcaça de chapa galvanizada, chumaceiras de plástico, comporta de regulação com membrana de poliuretano actuando como amortecedor pneumático, gama de caudais 4:1. Inclusive acessórios de montagem e elementos de fixação.
Inclui: Marcação. Colocação e fixação. Verificação do seu correto funcionamento.
Critério de medição de projeto: Número de unidades previstas, segundo documentação gráfica de Projeto.
Critério de quantitativos de obra: Medir-se-á o número de unidades realmente executadas segundo especificações de Projeto.

| Código | Un | Descrição | Rendimento | Preço | Importância |
|---|---|---|---|---|---|
| mt42trx630hqc | Un | Regulador de vazão de ar, circular, para sistemas de vazão de ar constante, de tipo auto-mecânico sem consumo de energia exterior, com gama de diferenças de pressão de 50 a 1000 Pa, para duto de 400 mm de diâmetro, carcaça de chapa galvanizada, chumaceiras de plástico, comporta de regulação com membrana de poliuretano actuando como amortecedor pneumático, gama de caudais 4:1. (material) | 1 | 2444 | 2444.000 |
| mo005 | h | Instalador de ar condicionado. (mão de obra) | 0.146 | 40.91 | 5.973 |
| mo104 | h | Ajudante de instalador de ar condicionado. (mão de obra) | 0.146 | 30.78 | 4.494 |
| % | % | Custos diretos complementares | 2 % | 2454.467 | 49.089 |
|  |  | Custos diretos |  |  | 2503.556 |

## Recursos

**mt42trx630hqc** Un Regulador de vazão de ar
Dados técnicos: Custo energético 151.886 MJ; Emissão de CO2 15.178 kg
Resíduos:
- embalagem: re150101 Embalagens de papel e cartão. (componente de resíduo); rendimento 0.18 kg; Código LER 15 01 01; Massa do elemento 1 kg; Volume 0.001333 m3
- embalagem: re170203 Plástico. (componente de resíduo); rendimento 0.09 kg; Código LER 17 02 03; Massa do elemento 1 kg; Volume 0.001667 m3
