# Ventilador de impulso

- Propriedade do ficheiro: CYPE Ingenieros S.A.
- Formato: FIEBDC-3/2016
- Programa: Gerador de preços para construção civil. CYPE Ingenieros, S.A.
- Data: 26/03/2024
- Âmbito geográfico: Brasil
- Moeda: BRL
- Custos indiretos: 3 %
- Despesas gerais: 13 %
- Lucro: 6 %
- IVA: 17 %

## I Instalações

### IC Aquecimento, refrigeração, climatização e água quente

#### ICR Sistemas de condução de ar

**ICR005** Un Ventilador de impulso.
Ventilador helicoidal tubular de impulso com hélice reversível de alumínio, motor de uma velocidade para alimentação trifásica a 400 V e 50 Hz de frequência, virola de aço galvanizado a quente, dois suportes de pé, dois silenciadores cilíndricos, duas grelhas de proteção e caixa de bornes exterior, de 2790 r.p.m., potência absorvida 0,75 kW, vazão máxima 4500 m³/h, nível de pressão sonora 71 dBA, para trabalhar imerso a 400°C durante duas horas. Inclusive acessórios e elementos de fixação.
Inclui: Marcação. Colocação e fixação. Ligação e verificação do seu correto funcionamento.
Critério de medição de projeto: Número de unidades previstas, segundo documentação gráfica de Projeto.
Critério de quantitativos de obra: Medir-se-á o número de unidades realmente executadas segundo especificações de Projeto.

| Código | Un | Descrição | Rendimento | Preço | Importância |
|---|---|---|---|---|---|
| mt42vsp340aa | Un | Ventilador helicoidal tubular de impulso com hélice reversível de alumínio, motor de uma velocidade para alimentação trifásica a 400 V e 50 Hz de frequência, virola de aço galvanizado a quente, dois suportes de pé, dois silenciadores cilíndricos, duas grelhas de proteção e caixa de bornes exterior, de 2790 r.p.m., potência absorvida 0,75 kW, vazão máxima 4500 m³/h, nível de pressão sonora 71 dBA, para trabalhar imerso a 400°C durante duas horas. (material) | 1 | 25035.54 | 25035.540 |
| mt42vsp950a | Un | Acessórios e elementos de fixação de ventilador helicoidal tubular de impulso. (material) | 1 | 1164.85 | 1164.850 |
| mo011 | h | Montador. (mão de obra) | 4.18 | 40.91 | 171.004 |
| mo080 | h | Ajudante de montador. (mão de obra) | 4.18 | 30.23 | 126.361 |
| % | % | Custos diretos complementares | 2 % | 26497.755 | 529.955 |
|  |  | Custos diretos |  |  | 27027.710 |

## Recursos

**mt42vsp340aa** Un Ventilador helicoidal tubular de impulso com hélice reversível de alumínio
Dados técnicos: Custo energético 2840.875 MJ; Emissão de CO2 241.101 kg
Resíduos:
- embalagem: re150101 Embalagens de papel e cartão. (componente de resíduo); rendimento 1.584 kg; Código LER 15 01 01; Massa do elemento 1 kg; Volume 0.001333 m3
