# Ventilador de teto

- Propriedade do ficheiro: CYPE Ingenieros S.A.
- Formato: FIEBDC-3/2016
- Programa: Gerador de preços para construção civil. CYPE Ingenieros, S.A.
- Data: 26/03/2024
- Âmbito geográfico: Brasil
- Moeda: BRL
- Custos indiretos: 3 %
- Despesas gerais: 13 %
- Lucro: 6 %
- IVA: 17 %

## I Instalações

### IC Aquecimento, refrigeração, climatização e água quente

#### ICR Sistemas de condução de ar

**ICR013** Un Ventilador de teto.
Ventilador de teto, de 800 mm de diâmetro, com três pás e corpo de metal, acabamento lacado, cor branca, e motor de três velocidades para alimentação monofásica a 230 V e 50 Hz de frequência, com proteção térmica, de 280 r.p.m., potência absorvida 45 W, vazão máxima 6400 m³/h, nível de pressão sonora 45 dBA. Inclusive acessórios e elementos de fixação.
Inclui: Marcação. Colocação e fixação. Ligação e verificação do seu correto funcionamento.
Critério de medição de projeto: Número de unidades previstas, segundo documentação gráfica de Projeto.
Critério de quantitativos de obra: Medir-se-á o número de unidades realmente executadas segundo especificações de Projeto.

| Código | Un | Descrição | Rendimento | Preço | Importância |
|---|---|---|---|---|---|
| mt42svs700a | Un | Ventilador de teto, de 800 mm de diâmetro, com três pás e corpo de metal, acabamento lacado, cor branca, e motor de três velocidades para alimentação monofásica a 230 V e 50 Hz de frequência, com proteção térmica, de 280 r.p.m., potência absorvida 45 W, vazão máxima 6400 m³/h, nível de pressão sonora 45 dBA, inclusive regulador de velocidade. (material) | 1 | 331.3 | 331.300 |
| mo011 | h | Montador. (mão de obra) | 0.105 | 40.91 | 4.296 |
| mo080 | h | Ajudante de montador. (mão de obra) | 0.105 | 30.23 | 3.174 |
| % | % | Custos diretos complementares | 2 % | 338.770 | 6.775 |
|  |  | Custos diretos |  |  | 345.545 |

## Recursos

**mt42svs700a** Un Ventilador de teto
Dados técnicos: Custo energético 69.167 MJ; Emissão de CO2 6.065 kg
Resíduos:
- embalagem: re150101 Embalagens de papel e cartão. (componente de resíduo); rendimento 1.32 kg; Código LER 15 01 01; Massa do elemento 1 kg; Volume 0.001333 m3
