# Peça com juntas de EPDM para duto circular

- Propriedade do ficheiro: CYPE Ingenieros S.A.
- Formato: FIEBDC-3/2016
- Programa: Gerador de preços para construção civil. CYPE Ingenieros, S.A.
- Data: 26/03/2024
- Âmbito geográfico: Brasil
- Moeda: BRL
- Custos indiretos: 3 %
- Despesas gerais: 13 %
- Lucro: 6 %
- IVA: 17 %

## I Instalações

### IC Aquecimento, refrigeração, climatização e água quente

#### ICR Sistemas de condução de ar

**ICR017** Un Peça com juntas de EPDM para duto circular.
Curva 30° com juntas de EPDM de duplo lábio, para duto circular de aço galvanizado, de 125 mm de diâmetro.
Inclui: Colocação e fixação das peças especiais pré-fabricadas à rede de dutos.
Critério de medição de projeto: Número de unidades previstas, segundo documentação gráfica de Projeto.
Critério de quantitativos de obra: Medir-se-á o número de unidades realmente executadas segundo especificações de Projeto.

| Código | Un | Descrição | Rendimento | Preço | Importância |
|---|---|---|---|---|---|
| mt42cos218abb | Un | Curva 30° com juntas de EPDM de duplo lábio, para duto circular de aço galvanizado, de 125 mm de diâmetro, estanqueidade ao ar classe D. (material) | 1 | 105.82 | 105.820 |
| mo013 | h | Montador de dutos de chapa metálica. (mão de obra) | 0.052 | 40.91 | 2.127 |
| mo084 | h | Ajudante de montador de dutos de chapa metálica. (mão de obra) | 0.052 | 30.23 | 1.572 |
| % | % | Custos diretos complementares | 2 % | 109.519 | 2.190 |
|  |  | Custos diretos |  |  | 111.709 |
