# Duto de lã mineral

- Propriedade do ficheiro: CYPE Ingenieros S.A.
- Formato: FIEBDC-3/2016
- Programa: Gerador de preços para construção civil. CYPE Ingenieros, S.A.
- Data: 26/03/2024
- Âmbito geográfico: Brasil
- Moeda: BRL
- Custos indiretos: 3 %
- Despesas gerais: 13 %
- Lucro: 6 %
- IVA: 17 %

## I Instalações

### IC Aquecimento, refrigeração, climatização e água quente

#### ICR Sistemas de condução de ar

**ICR021** m² Duto de lã mineral.
Duto retangular para a distribuição de ar climatizado formada por painel rígido de alta densidade de lã de vidro, revestido pelas duas faces, a exterior com um complexo de alumínio à vista + malha de fibra de vidro + kraft e a interior com um véu de vidro, de 25 mm de espessura, resistência térmica 0,75 m²K/W, condutibilidade térmica 0,032 W/(mK). Incluindo curvas, derivações, embocaduras, suportes metálicos galvanizados, elementos de fixação, vedação de tramos e ligações com fita adesiva de alumínio, acessórios de montagem e peças especiais.
Inclui: Marcação do traçado dos dutos. Marcação e posterior ancoragem dos suportes dos dutos. Montagem e fixação de dutos. Vedação das ligações. Verificação do seu correto funcionamento. Limpeza final.
Critério de medição de projeto: Superfície projetada, segundo documentação gráfica de Projeto, calculada como produto do perímetro exterior pelo comprimento do tramo, medida entre os eixos dos elementos ou dos pontos a ligar, sem desligar as peças especiais.
Critério de quantitativos de obra: Medir-se-á a superfície realmente executada segundo especificações de Projeto.

| Código | Un | Descrição | Rendimento | Preço | Importância |
|---|---|---|---|---|---|
| mt42con030a | m² | Painel rígido de alta densidade de lã de vidro, revestido pelas duas faces, a exterior com um complexo de alumínio à vista + malha de fibra de vidro + kraft e a interior com um véu de vidro, de 25 mm de espessura, para a formação de dutos autoportantes para a distribuição de ar em climatização, resistência térmica 0,75 m²K/W, condutibilidade térmica 0,032 W/(mK), Euroclasse B-s1, d0 de reação ao fogo. (material) | 1.15 | 97.35 | 111.953 |
| mt42con020 | m | Fita autocolante de alumínio, de 50 microns de espessura e 65 mm de largura, à base de resinas acrílicas, para a vedação e fixação do isolamento. (material) | 1.5 | 1.27 | 1.905 |
| mt42con025 | Un | Suporte metálico de aço galvanizado para fixação à laje de duto retangular de lã mineral para a distribuição de ar em climatização. (material) | 0.5 | 28.53 | 14.265 |
| mt42www011 | Un | Repercussão, por m², de material auxiliar para fixação e elaboração de dutos de ar em instalações de climatização. (material) | 0.1 | 89.06 | 8.906 |
| mo012 | h | Montador de dutos de fibras minerais. (mão de obra) | 0.366 | 40.91 | 14.973 |
| mo083 | h | Ajudante de montador de dutos de fibras minerais. (mão de obra) | 0.366 | 30.23 | 11.064 |
| % | % | Custos diretos complementares | 2 % | 163.066 | 3.261 |
|  |  | Custos diretos |  |  | 166.327 |

Resíduos:
- colocação: mt42con030a; fator de resíduo 0.0298619
- colocação: mt42con020; fator de resíduo 0.048

## Recursos

**mt42con030a** m² Painel rígido de alta densidade de lã de vidro
Dados técnicos: Custo energético 88.407 MJ; Emissão de CO2 3.752 kg; Código LER 17 06 04; Massa do elemento 1.875 kg; Volume 0.003125 m3
Resíduos:
- embalagem: re170203 Plástico. (componente de resíduo); rendimento 0.032 kg; Código LER 17 02 03; Massa do elemento 1 kg; Volume 0.001667 m3

**mt42con020** m Fita autocolante de alumínio
Dados técnicos: Custo energético 3.059 MJ; Emissão de CO2 0.214 kg; Código LER 17 04 02; Massa do elemento 0.023 kg; Volume 0.000015 m3
Resíduos:
- embalagem: re170203 Plástico; rendimento 0.005 kg
