# Comporta de sobrepressão

- Propriedade do ficheiro: CYPE Ingenieros S.A.
- Formato: FIEBDC-3/2016
- Programa: Gerador de preços para construção civil. CYPE Ingenieros, S.A.
- Data: 26/03/2024
- Âmbito geográfico: Brasil
- Moeda: BRL
- Custos indiretos: 3 %
- Despesas gerais: 13 %
- Lucro: 6 %
- IVA: 17 %

## I Instalações

### IC Aquecimento, refrigeração, climatização e água quente

#### ICR Sistemas de condução de ar

**ICR075** Un Comporta de sobrepressão.
Comporta de sobrepressão para extração de ar e proteção contra a chuva e a entrada de folhas e pássaros nas instalações de ventilação, de 300x215 mm, marco de chapa perfilada de aço galvanizado, lâminas de chapa perfilada de alumínio, eixos das lâminas de latão, articulações de PVC, juntas das lâminas de espuma de poliéster. Inclusive acessórios de montagem e elementos de fixação.
Inclui: Marcação. Fixação da comporta. Ligação ao duto.
Critério de medição de projeto: Número de unidades previstas, segundo documentação gráfica de Projeto.
Critério de quantitativos de obra: Medir-se-á o número de unidades realmente executadas segundo especificações de Projeto.

| Código | Un | Descrição | Rendimento | Preço | Importância |
|---|---|---|---|---|---|
| mt42trx380aa1a | Un | Comporta de sobrepressão para extração de ar e proteção contra a chuva e a entrada de folhas e pássaros nas instalações de ventilação, de 300x215 mm, marco de chapa perfilada de aço galvanizado, lâminas de chapa perfilada de alumínio, eixos das lâminas de latão, articulações de PVC, juntas das lâminas de espuma de poliéster. (material) | 1 | 718.9 | 718.900 |
| mo005 | h | Instalador de ar condicionado. (mão de obra) | 0.163 | 40.91 | 6.668 |
| mo104 | h | Ajudante de instalador de ar condicionado. (mão de obra) | 0.163 | 30.78 | 5.017 |
| % | % | Custos diretos complementares | 2 % | 730.585 | 14.612 |
|  |  | Custos diretos |  |  | 745.197 |

## Recursos

**mt42trx380aa1a** Un Comporta de sobrepressão para extração de ar e proteção contra a chuva e a entrada de folhas e pássaros nas instalações
Dados técnicos: Custo energético 6.522 MJ; Emissão de CO2 0.433 kg
Resíduos:
- embalagem: re150101 Embalagens de papel e cartão. (componente de resíduo); rendimento 0.133 kg; Código LER 15 01 01; Massa do elemento 1 kg; Volume 0.001333 m3
- embalagem: re170203 Plástico. (componente de resíduo); rendimento 0.067 kg; Código LER 17 02 03; Massa do elemento 1 kg; Volume 0.001667 m3
