# Recuperador de calor e umidade ar-ar, com bateria de água. Instalação em solo

- Propriedade do ficheiro: CYPE Ingenieros S.A.
- Formato: FIEBDC-3/2016
- Programa: Gerador de preços para construção civil. CYPE Ingenieros, S.A.
- Data: 26/03/2024
- Âmbito geográfico: Brasil
- Moeda: BRL
- Custos indiretos: 3 %
- Despesas gerais: 13 %
- Lucro: 6 %
- IVA: 17 %

## I Instalações

### IC Aquecimento, refrigeração, climatização e água quente

#### ICR Sistemas de condução de ar

**ICR107** Un Recuperador de calor e umidade ar-ar, com bateria de água. Instalação em solo.
Recuperador de calor e umidade ar-ar, vazão de ar nominal 1200 m³/h, dimensões 1190x1690x700 mm, peso 350 kg, pressão estática de ar nominal 250 Pa, pressão sonora a 1 m 2,6 dBA, alimentação monofásica a 230 V, eficiência de recuperação frigorífica em condições úmidas 80,6%, potência frigorífica recuperada 3,06 kW (temperatura do ar exterior 32°C com umidade relativa de 50% e temperatura ambiente 26°C com umidade relativa de 50%), eficiência de recuperação calorífica em condições úmidas 80,2%, potência calorífica recuperada 14,9 kW (temperatura do ar exterior -10°C com umidade relativa de 90% e temperatura ambiente 22°C com umidade relativa de 50%), com permutador rotativo entálpico de liga de alumínio com tratamento higroscópico, ventiladores de aspiração individual com pás recuadas acoplados diretamente a motores eletrônicos tipo EC Inverter, bypass com motor de acionamento da comporta por correia para alteração de modo de operação de recuperação a free-cooling, estrutura de perfis de alumínio extrudido, painéis de fecho de aço pré-pintado RAL 9002, de 42 mm de espessura, tipo sanduíche, com juntas de estanqueidade especiais e isolamento de lã mineral, filtro de ar classe F7 na entrada de ar exterior, filtro de ar classe F7 na saída de ar ao exterior, filtro de ar classe M5 no retorno de ar do interior, pressostatos diferenciais para os filtros, acesso aos ventiladores e aos filtros de ar através dos painéis de inspeção, possibilidade de acesso lateral aos filtros, quadro de distribuição no interior da unidade e controle remoto para a regulação da ventilação e da temperatura, para a supervisão do estado dos filtros de ar, programação semanal, gestão das funções de descongelação e anti-gelo para o módulo opcional com bateria de água e integração com BMS através de protocolo de comunicação Modbus e bus de comunicação RS-485, com módulo com bateria de água, para aquecimento e refrigeração, potência frigorífica total 45,3 kW, potência frigorífica sensível 25,4 kW, potência calorífica 44,9 kW. Instalação em solo.
Inclui: Marcação. Colocação e fixação. Ligação com a rede elétrica. Ligação com a rede de abastecimento de água. Verificação do seu correto funcionamento.
Critério de medição de projeto: Número de unidades previstas, segundo documentação gráfica de Projeto.
Critério de quantitativos de obra: Medir-se-á o número de unidades realmente executadas segundo especificações de Projeto.

| Código | Un | Descrição | Rendimento | Preço | Importância |
|---|---|---|---|---|---|
| mt42lmf030a | Un | Recuperador de calor e umidade ar-ar, vazão de ar nominal 1200 m³/h, dimensões 1190x1690x700 mm, peso 350 kg, pressão estática de ar nominal 250 Pa, pressão sonora a 1 m 2,6 dBA, alimentação monofásica a 230 V, eficiência de recuperação frigorífica em condições úmidas 80,6%, potência frigorífica recuperada 3,06 kW (temperatura do ar exterior 32°C com umidade relativa de 50% e temperatura ambiente 26°C com umidade relativa de 50%), eficiência de recuperação calorífica em condições úmidas 80,2%, potência calorífica recuperada 14,9 kW (temperatura do ar exterior -10°C com umidade relativa de 90% e temperatura ambiente 22°C com umidade relativa de 50%), com permutador rotativo entálpico de liga de alumínio com tratamento higroscópico, ventiladores de aspiração individual com pás recuadas acoplados diretamente a motores eletrônicos tipo EC Inverter, bypass com motor de acionamento da comporta por correia para alteração de modo de operação de recuperação a free-cooling, estrutura de perfis de alumínio extrudido, painéis de fecho de aço pré-pintado RAL 9002, de 42 mm de espessura, tipo sanduíche, com juntas de estanqueidade especiais e isolamento de lã mineral, filtro de ar classe F7 na entrada de ar exterior, filtro de ar classe F7 na saída de ar ao exterior, filtro de ar classe M5 no retorno de ar do interior, pressostatos diferenciais para os filtros, acesso aos ventiladores e aos filtros de ar através dos painéis de inspeção, possibilidade de acesso lateral aos filtros, quadro de distribuição no interior da unidade e controle remoto para a regulação da ventilação e da temperatura, para a supervisão do estado dos filtros de ar, programação semanal, gestão das funções de descongelação e anti-gelo para o módulo opcional com bateria de água e integração com BMS através de protocolo de comunicação Modbus e bus de comunicação RS-485. (material) | 1 | 99268.39 | 99268.390 |
| mt42lmf515a | Un | Módulo com bateria de água, para aquecimento e refrigeração, potência frigorífica total 45,3 kW, potência frigorífica sensível 25,4 kW, potência calorífica 44,9 kW, com válvula motorizada de 3 vias, modulante. (material) | 1 | 18935.63 | 18935.630 |
| mo005 | h | Instalador de ar condicionado. (mão de obra) | 1.777 | 40.91 | 72.697 |
| mo104 | h | Ajudante de instalador de ar condicionado. (mão de obra) | 1.777 | 30.78 | 54.696 |
| % | % | Custos diretos complementares | 2 % | 118331.413 | 2366.628 |
|  |  | Custos diretos |  |  | 120698.041 |

## Recursos

**mt42lmf030a** Un Recuperador de calor e umidade ar-ar
Dados técnicos: Custo energético 20524.107 MJ; Emissão de CO2 767.447 kg
Resíduos:
- embalagem: re150101 Embalagens de papel e cartão. (componente de resíduo); rendimento 2.143 kg; Código LER 15 01 01; Massa do elemento 1 kg; Volume 0.001333 m3
