# Viseira contra a chuva para duto circular

- Propriedade do ficheiro: CYPE Ingenieros S.A.
- Formato: FIEBDC-3/2016
- Programa: Gerador de preços para construção civil. CYPE Ingenieros, S.A.
- Data: 26/03/2024
- Âmbito geográfico: Brasil
- Moeda: BRL
- Custos indiretos: 3 %
- Despesas gerais: 13 %
- Lucro: 6 %
- IVA: 17 %

## I Instalações

### IC Aquecimento, refrigeração, climatização e água quente

#### ICR Sistemas de condução de ar

**ICR130** Un Viseira contra a chuva para duto circular.
Viseira contra a chuva de aço galvanizado, para duto de 80 mm de diâmetro, com rede de proteção contra a entrada de folhas e pássaros.
Inclui: Colocação e fixação da viseira.
Critério de medição de projeto: Número de unidades previstas, segundo documentação gráfica de Projeto.
Critério de quantitativos de obra: Medir-se-á o número de unidades realmente executadas segundo especificações de Projeto.

| Código | Un | Descrição | Rendimento | Preço | Importância |
|---|---|---|---|---|---|
| mt42svs500aa | Un | Viseira contra a chuva de aço galvanizado, para duto de 80 mm de diâmetro, com rede de proteção contra a entrada de folhas e pássaros. (material) | 1 | 272.33 | 272.330 |
| mo005 | h | Instalador de ar condicionado. (mão de obra) | 0.105 | 40.91 | 4.296 |
| mo104 | h | Ajudante de instalador de ar condicionado. (mão de obra) | 0.105 | 30.78 | 3.232 |
| % | % | Custos diretos complementares | 2 % | 279.858 | 5.597 |
|  |  | Custos diretos |  |  | 285.455 |

## Recursos

**mt42svs500aa** Un Viseira contra a chuva de aço galvanizado
Dados técnicos: Custo energético 4.663 MJ; Emissão de CO2 0.310 kg
Resíduos:
- embalagem: re150101 Embalagens de papel e cartão. (componente de resíduo); rendimento 0.095 kg; Código LER 15 01 01; Massa do elemento 1 kg; Volume 0.001333 m3
- embalagem: re170203 Plástico. (componente de resíduo); rendimento 0.048 kg; Código LER 17 02 03; Massa do elemento 1 kg; Volume 0.001667 m3
