# Unidade ar-água de refrigeração, para instalação no interior

- Propriedade do ficheiro: CYPE Ingenieros S.A.
- Formato: FIEBDC-3/2016
- Programa: Gerador de preços para construção civil. CYPE Ingenieros, S.A.
- Data: 26/03/2024
- Âmbito geográfico: Brasil
- Moeda: BRL
- Custos indiretos: 3 %
- Despesas gerais: 13 %
- Lucro: 6 %
- IVA: 17 %

## I Instalações

### IC Aquecimento, refrigeração, climatização e água quente

#### ICV Unidades centrais para aquecimento, refrigeração, climatização e água quente

**ICV025** Un Unidade ar-água de refrigeração, para instalação no interior.
Bomba de calor, ar-água, para refrigeração, potência frigorífica nominal de 5,8 kW (temperatura de entrada do ar: 35°C; temperatura de saída da água: 7°C, salto térmico: 5°C), com grupo hidráulico (vaso de expansão de 5 l, pressão nominal disponível de 220,7 kPa) e reservatório de inércia de 30 l, vazão de água nominal de 1 m³/h, vazão de ar nominal de 2500 m³/h, pressão de ar nominal de 68,67 Pa e potência sonora de 78,4 dBA; com pressostato diferencial de vazão, filtro, termomanômetros, válvula de segurança regulada a 4 bar e purgador automático de ar, com refrigerante R-407C, para instalação no interior. Totalmente montada, ligada e colocada em funcionamento pela empresa instaladora para a verificação do seu correto funcionamento.
Critérios considerados na determinação do preço da unidade de obra: O preço não inclui os elementos anti-vibratórios de piso.
Inclui: Implantação da unidade. Colocação e fixação da unidade e respectivos acessórios. Ligação com as redes de abastecimento de água, elétrica e de coleta de condensados. Colocação em funcionamento.
Critério de medição de projeto: Número de unidades previstas, segundo documentação gráfica de Projeto.
Critério de quantitativos de obra: Medir-se-á o número de unidades realmente executadas segundo especificações de Projeto.

| Código | Un | Descrição | Rendimento | Preço | Importância |
|---|---|---|---|---|---|
| mt42bcc040a | Un | Bomba de calor, ar-água, para refrigeração, potência frigorífica nominal de 5,8 kW (temperatura de entrada do ar: 35°C; temperatura de saída da água: 7°C, salto térmico: 5°C), com grupo hidráulico (vaso de expansão de 5 l, pressão nominal disponível de 220,7 kPa) e reservatório de inércia de 30 l, vazão de água nominal de 1 m³/h, vazão de ar nominal de 2500 m³/h, pressão de ar nominal de 68,67 Pa e potência sonora de 78,4 dBA; com pressostato diferencial de vazão, filtro, termomanômetros, válvula de segurança regulada a 4 bar e purgador automático de ar. (material) | 1 | 32106.46 | 32106.460 |
| mt37www050c | Un | União anti-vibração, de borracha, com rosca de 1", para uma pressão máxima de funcionamento de 10 bar. (material) | 2 | 73.71 | 147.420 |
| mt37sve010d | Un | Registro de esfera de latão niquelado para enroscar de 1". (material) | 2 | 36.28 | 72.560 |
| mo005 | h | Instalador de ar condicionado. (mão de obra) | 6.897 | 40.91 | 282.156 |
| mo104 | h | Ajudante de instalador de ar condicionado. (mão de obra) | 6.897 | 30.78 | 212.290 |
| % | % | Custos diretos complementares | 2 % | 32820.886 | 656.418 |
|  |  | Custos diretos |  |  | 33477.304 |

## Recursos

**mt42bcc040a** Un Bomba de calor, ar-água
Dados técnicos: Custo energético 4708.975 MJ; Emissão de CO2 275.225 kg
Resíduos:
- embalagem: re150101 Embalagens de papel e cartão. (componente de resíduo); rendimento 2.598 kg; Código LER 15 01 01; Massa do elemento 1 kg; Volume 0.001333 m3
- embalagem: re170201 Madeira. (componente de resíduo); rendimento 0.658 kg; Código LER 17 02 01; Massa do elemento 1 kg; Volume 0.000909 m3

**mt37www050c** Un União anti-vibração, de borracha, com rosca de 1", para uma pressão máxima de funcionamento de 10 bar
Dados técnicos: Custo energético 156.178 MJ; Emissão de CO2 13.896 kg
Resíduos:
- embalagem: re150101 Embalagens de papel e cartão; rendimento 0.072 kg

**mt37sve010d** Un Registro de esfera de latão niquelado para enroscar de 1"
Dados técnicos: Custo energético 843.399 MJ; Emissão de CO2 56.701 kg
Resíduos:
- embalagem: re150101 Embalagens de papel e cartão; rendimento 0.072 kg
