# Unidade interior, sistema ar-água multi-split

- Propriedade do ficheiro: CYPE Ingenieros S.A.
- Formato: FIEBDC-3/2016
- Programa: Gerador de preços para construção civil. CYPE Ingenieros, S.A.
- Data: 26/03/2024
- Âmbito geográfico: Brasil
- Moeda: BRL
- Custos indiretos: 3 %
- Despesas gerais: 13 %
- Lucro: 6 %
- IVA: 17 %

## I Instalações

### IC Aquecimento, refrigeração, climatização e água quente

#### ICV Unidades centrais para aquecimento, refrigeração, climatização e água quente

**ICV072** Un Unidade interior, sistema ar-água multi-split
Unidade interior para sistema multi-split, para aquecimento, potência calorífica 11 kW, para gás R-410A e R-134a, dimensões 705x600x695 mm, pressão sonora em modo normal/silencioso: 43/40 dBA, peso 144 kg, diâmetro de ligação da tubulação do líquido 3/8", diâmetro de ligação da tubulação de gás 5/8", índice de capacidade 100, intervalo de temperatura de saída de água para aquecimento desde 25 até 80°C, intervalo de temperatura de saída de água para produção de água quente desde 45 até 75°C. Totalmente montado, ligado e colocado em funcionamento pela empresa instaladora para a verificação do seu correto funcionamento.
Inclui: Marcação do equipamento. Colocação e fixação do equipamento e dos seus acessórios. Ligação com as redes de abastecimento de água, elétrica e de coleta de condensados. Colocação em funcionamento.
Critério de medição de projeto: Número de unidades previstas, segundo documentação gráfica de Projeto.
Critério de quantitativos de obra: Medir-se-á o número de unidades realmente executadas segundo especificações de Projeto.

| Código | Un | Descrição | Rendimento | Preço | Importância |
|---|---|---|---|---|---|
| mt42dai370a | Un | Unidade interior para sistema multi-split, para aquecimento, potência calorífica 11 kW, para gás R-410A e R-134a, dimensões 705x600x695 mm, pressão sonora em modo normal/silencioso: 43/40 dBA, peso 144 kg, diâmetro de ligação da tubulação do líquido 3/8", diâmetro de ligação da tubulação de gás 5/8", índice de capacidade 100, intervalo de temperatura de saída de água para aquecimento desde 25 até 80°C, intervalo de temperatura de saída de água para produção de água quente desde 45 até 75°C. (material) | 1 | 36480.46 | 36480.460 |
| mt37sve010e | Un | Registro de esfera de latão niquelado para enroscar de 1 1/4". (material) | 2 | 50.1 | 100.200 |
| mo005 | h | Instalador de ar condicionado. (mão de obra) | 1.62 | 40.91 | 66.274 |
| mo104 | h | Ajudante de instalador de ar condicionado. (mão de obra) | 1.62 | 30.78 | 49.864 |
| % | % | Custos diretos complementares | 2 % | 36696.798 | 733.936 |
|  |  | Custos diretos |  |  | 37430.734 |

## Recursos

**mt37sve010e** Un Registro de esfera de latão niquelado para enroscar de 1 1/4"
Dados técnicos: Custo energético 1282.649 MJ; Emissão de CO2 86.201 kg
Resíduos:
- embalagem: re150101 Embalagens de papel e cartão. (componente de resíduo); rendimento 0.072 kg; Código LER 15 01 01; Massa do elemento 1 kg; Volume 0.001333 m3
