# Controle centralizado da instalação de climatização

- Propriedade do ficheiro: CYPE Ingenieros S.A.
- Formato: FIEBDC-3/2016
- Programa: Gerador de preços para construção civil. CYPE Ingenieros, S.A.
- Data: 26/03/2024
- Âmbito geográfico: Brasil
- Moeda: BRL
- Custos indiretos: 3 %
- Despesas gerais: 13 %
- Lucro: 6 %
- IVA: 17 %

## I Instalações

### IC Aquecimento, refrigeração, climatização e água quente

#### ICX Dispositivos de controle centralizado

**ICX010** Un Controle centralizado da instalação de climatização.
Controle centralizado da instalação de climatização formado pelos seguintes elementos: controlador de instalação (BC), com capacidade de gerir até 60 fan-coils via bus de comunicações configurável para 2 tubos só de frio ou só de calor, 2 tubos frio e calor com ou sem apoio de resistências eléctricas e 4 tubos; interface homem-máquina (HMI), para visualização e configuração, com ecrã LCD iluminado, com 8 linhas de texto em vários idiomas; adaptador de chiller (relé + bornes); transformador para controlador de instalação; sonda de temperatura exterior para controlador de instalação; caixa de PVC para controlador de instalação, de 380x300x120 mm; alimentador de bus; cabo de bus de comunicações de 1 par, de 1 mm² de seção, entrelaçado de 5 voltas por metro. Totalmente montado, ligado e testado.
Inclui: Marcação. Colocação e fixação dos elementos. Ligação com a rede elétrica.
Critério de medição de projeto: Número de unidades previstas, segundo documentação gráfica de Projeto.
Critério de quantitativos de obra: Medir-se-á o número de unidades realmente executadas segundo especificações de Projeto.

| Código | Un | Descrição | Rendimento | Preço | Importância |
|---|---|---|---|---|---|
| mt42cnt010a | Un | Controlador de instalação (BC), com capacidade de gerir até 60 fan-coils via bus de comunicações configurável para 2 tubos só de frio ou só de calor, 2 tubos frio e calor com ou sem apoio de resistências eléctricas e 4 tubos. (material) | 1 | 8833.28 | 8833.280 |
| mt42cnt020a | Un | Adaptador de chiller (relé + bornes). (material) | 1 | 314.76 | 314.760 |
| mt42cnt030a | Un | Transformador para controlador de instalação. (material) | 1 | 388.42 | 388.420 |
| mt42cnt050a | Un | Sonda de temperatura exterior para controlador de instalação. (material) | 1 | 254.49 | 254.490 |
| mt42cnt060a | Un | Caixa de PVC para controlador de instalação, de 380x300x120 mm. (material) | 1 | 502.27 | 502.270 |
| mt42cnt070a | Un | Alimentador de bus. (material) | 1 | 2846.2 | 2846.200 |
| mt42cnt040a | Un | Interface homem-máquina (HMI), para visualização e configuração, com ecrã LCD iluminado, com 8 linhas de texto em vários idiomas. (material) | 1 | 3361.86 | 3361.860 |
| mt42cnt120a | m | Cabo de bus de comunicações de 1 par, de 1 mm² de seção, entrelaçado de 5 voltas por metro. (material) | 100 | 34.82 | 3482.000 |
| mo005 | h | Instalador de ar condicionado. (mão de obra) | 2.132 | 40.91 | 87.220 |
| mo104 | h | Ajudante de instalador de ar condicionado. (mão de obra) | 2.132 | 30.78 | 65.623 |
| % | % | Custos diretos complementares | 2 % | 20136.123 | 402.722 |
|  |  | Custos diretos |  |  | 20538.845 |

Resíduos:
- colocação: mt42cnt120a Cabo de bus de comunicações de 1 par, de 1 mm² de seção, entrelaçado de 5 voltas por metro; fator de resíduo 0.011236

## Recursos

**mt42cnt060a** Un Caixa de PVC para controlador de instalação, de 380x300x120 mm
Dados técnicos: Custo energético 0.019 MJ; Emissão de CO2 0.031 kg
Resíduos:
- embalagem: re150101 Embalagens de papel e cartão. (componente de resíduo); rendimento 0.036 kg; Código LER 15 01 01; Massa do elemento 1 kg; Volume 0.001333 m3

**mt42cnt070a** Un Alimentador de bus
Dados técnicos: Custo energético 37.590 MJ; Emissão de CO2 2.009 kg
Resíduos:
- embalagem: re150101 Embalagens de papel e cartão; rendimento 0.038 kg

**mt42cnt120a** m Cabo de bus de comunicações de 1 par, de 1 mm² de seção, entrelaçado de 5 voltas por metro
Dados técnicos: Custo energético 0.370 MJ; Emissão de CO2 0.072 kg; Código LER 17 04 11; Massa do elemento 0.0089 kg; Volume 0.000006 m3
Resíduos:
- embalagem: re150101 Embalagens de papel e cartão; rendimento 0.077 kg
