# Controle centralizado de caldeiras, para aquecimento e água quente

- Propriedade do ficheiro: CYPE Ingenieros S.A.
- Formato: FIEBDC-3/2016
- Programa: Gerador de preços para construção civil. CYPE Ingenieros, S.A.
- Data: 26/03/2024
- Âmbito geográfico: Brasil
- Moeda: BRL
- Custos indiretos: 3 %
- Despesas gerais: 13 %
- Lucro: 6 %
- IVA: 17 %

## I Instalações

### IC Aquecimento, refrigeração, climatização e água quente

#### ICX Dispositivos de controle centralizado

**ICX020** Un Controle centralizado de caldeiras, para aquecimento e água quente
Controle centralizado da instalação de aquecimento e água quente, para caldeira, circuito de radiadores e a produção de água quente, composto por central de regulação eletrônica para aquecimento e água quente. Totalmente montado, ligado e testado.
Inclui: Marcação. Colocação e fixação dos elementos. Ligação com a rede elétrica.
Critério de medição de projeto: Número de unidades previstas, segundo documentação gráfica de Projeto.
Critério de quantitativos de obra: Medir-se-á o número de unidades realmente executadas segundo especificações de Projeto.

| Código | Un | Descrição | Rendimento | Preço | Importância |
|---|---|---|---|---|---|
| mt38ccc020a | Un | Central eletrônica de regulação, para o controle da temperatura dos circuitos de aquecimento e água quente, em função das condições exteriores, com atuação sobre as válvulas misturadoras, os queimadores e as bombas de circulação, e controle de até duas caldeiras, composta por central eletrônica, sonda exterior, duas sondas de imersão nos circuitos de ida e sonda para o reservatório de água quente (material) | 1 | 3167.66 | 3167.660 |
| mt38ccc021a | Un | Módulo de ambiente, para o controle da temperatura de cada circuito de radiadores. (material) | 1 | 1078.21 | 1078.210 |
| mt35tpt010ke | m | Tubo rígido de PVC VD-F de 16 mm de diâmetro exterior e 1,3 mm de espessura. Resistência à compressão 1250 N, resistência ao impacto 6 joules, temperatura de trabalho -25°C até 90°C, classificação 4442, com o preço incrementado em 20% relativamente a acessórios e peças especiais. (material) | 60 | 11.9 | 714.000 |
| mt35cep010aa | m | Cabo unipolar H07V-U, sendo a sua tensão atribuída de 450/750 V, reação ao fogo classe Eca segundo NP EN 50575, com condutor unifilar de cobre classe 1 de 1,5 mm² de seção, com isolamento de PVC. (material) | 120 | 0.52 | 62.400 |
| mo005 | h | Instalador de ar condicionado. (mão de obra) | 11.704 | 40.91 | 478.811 |
| mo104 | h | Ajudante de instalador de ar condicionado. (mão de obra) | 11.704 | 30.78 | 360.249 |
| % | % | Custos diretos complementares | 2 % | 5861.330 | 117.227 |
|  |  | Custos diretos |  |  | 5978.557 |

Resíduos:
- colocação: mt35tpt010ke; fator de resíduo 0.0275
- colocação: mt35cep010aa; fator de resíduo 0.0165

## Recursos

**mt38ccc020a** Un Central eletrônica de regulação
Dados técnicos: Custo energético 0.046 MJ; Emissão de CO2 0.073 kg
Resíduos:
- embalagem: re150101 Embalagens de papel e cartão. (componente de resíduo); rendimento 0.086 kg; Código LER 15 01 01; Massa do elemento 1 kg; Volume 0.001333 m3

**mt38ccc021a** Un Módulo de ambiente, para o controle da temperatura de cada circuito de radiadores
Dados técnicos: Custo energético 0.043 MJ; Emissão de CO2 0.067 kg
Resíduos:
- embalagem: re150101 Embalagens de papel e cartão; rendimento 0.079 kg

**mt35tpt010ke** m Tubo rígido de PVC VD-F de 16 mm de diâmetro exterior e 1,3 mm de espessura. Resistência à compressão 1250 N
Dados técnicos: Custo energético 7.750 MJ; Emissão de CO2 0.385 kg; Código LER 17 02 03; Massa do elemento 0.08 kg; Volume 0.000133 m3

**mt35cep010aa** m Cabo unipolar H07V-U
Dados técnicos: Custo energético 0.772 MJ; Emissão de CO2 0.069 kg; Código LER 17 04 11; Massa do elemento 0.02 kg; Volume 0.000013 m3
Resíduos:
- embalagem: re150101 Embalagens de papel e cartão; rendimento 0.065 kg
