# Controle centralizado para equipamentos ar-água, bomba de calor, para produção de água quente, aquecimento e refrigeração

- Propriedade do ficheiro: CYPE Ingenieros S.A.
- Formato: FIEBDC-3/2016
- Programa: Gerador de preços para construção civil. CYPE Ingenieros, S.A.
- Data: 26/03/2024
- Âmbito geográfico: Brasil
- Moeda: BRL
- Custos indiretos: 3 %
- Despesas gerais: 13 %
- Lucro: 6 %
- IVA: 17 %

## I Instalações

### IC Aquecimento, refrigeração, climatização e água quente

#### ICX Dispositivos de controle centralizado

**ICX040** Un Controle centralizado para equipamentos ar-água, bomba de calor, para produção de água quente, aquecimento e refrigeração.
Controle centralizado, com ligações para as unidades hidráulicas com protocolo Modbus, controle da temperatura ambiente através da colocação em funcionamento em cascata das unidades hidráulicas, controle das bombas de circulação dos circuitos secundários, controle de uma unidade de aquecimento auxiliar e controle da temperatura de água quente de um reservatório de centralização. Totalmente montado, ligado e testado.
Inclui: Marcação. Colocação e fixação dos elementos. Ligação.
Critério de medição de projeto: Número de unidades previstas, segundo documentação gráfica de Projeto.
Critério de quantitativos de obra: Medir-se-á o número de unidades realmente executadas segundo especificações de Projeto.

| Código | Un | Descrição | Rendimento | Preço | Importância |
|---|---|---|---|---|---|
| mt42dai469a | Un | Controle centralizado, com ligações para as unidades hidráulicas com protocolo Modbus, controle da temperatura ambiente através da colocação em funcionamento em cascata das unidades hidráulicas, controle das bombas de circulação dos circuitos secundários, controle de uma unidade de aquecimento auxiliar e controle da temperatura de água quente de um reservatório de centralização. (material) | 1 | 9069.51 | 9069.510 |
| mo005 | h | Instalador de ar condicionado. (mão de obra) | 1.045 | 40.91 | 42.751 |
| mo104 | h | Ajudante de instalador de ar condicionado. (mão de obra) | 1.045 | 30.78 | 32.165 |
| % | % | Custos diretos complementares | 2 % | 9144.426 | 182.889 |
|  |  | Custos diretos |  |  | 9327.315 |
