# Concentrador de dados para medidores de energia ou de água

- Propriedade do ficheiro: CYPE Ingenieros S.A.
- Formato: FIEBDC-3/2016
- Programa: Gerador de preços para construção civil. CYPE Ingenieros, S.A.
- Data: 26/03/2024
- Âmbito geográfico: Brasil
- Moeda: BRL
- Custos indiretos: 3 %
- Despesas gerais: 13 %
- Lucro: 6 %
- IVA: 17 %

## I Instalações

### IC Aquecimento, refrigeração, climatização e água quente

#### ICX Dispositivos de controle centralizado

**ICX050** Un Concentrador de dados para medidores de energia ou de água.
Concentrador de dados para leitura à distância dos medidores de energia ou de água de um máximo de 20 habitações, com bus de comunicação M-Bus, ecrã e teclado, montagem em canaleta DIN, de 105x94x58 mm. Totalmente montado, ligado e testado.
Inclui: Marcação. Colocação e fixação dos elementos. Ligação.
Critério de medição de projeto: Número de unidades previstas, segundo documentação gráfica de Projeto.
Critério de quantitativos de obra: Medir-se-á o número de unidades realmente executadas segundo especificações de Projeto.

| Código | Un | Descrição | Rendimento | Preço | Importância |
|---|---|---|---|---|---|
| mt38alb735a | Un | Concentrador de dados para leitura à distância dos medidores de energia ou de água de um máximo de 20 habitações, com bus de comunicação M-Bus, ecrã e teclado, montagem em canaleta DIN, de 105x94x58 mm. (material) | 1 | 10560.07 | 10560.070 |
| mt35cun200a | m | Cabo bus blindado de 2 fios, de 1 mm² de seção por fio (material) | 30 | 3.35 | 100.500 |
| mo005 | h | Instalador de ar condicionado. (mão de obra) | 1.045 | 40.91 | 42.751 |
| mo104 | h | Ajudante de instalador de ar condicionado. (mão de obra) | 1.045 | 30.78 | 32.165 |
| % | % | Custos diretos complementares | 2 % | 10735.486 | 214.710 |
|  |  | Custos diretos |  |  | 10950.196 |

Resíduos:
- colocação: mt35cun200a Cabo bus blindado de 2 fios, de 1 mm² de seção por fio; fator de resíduo 0.0165

## Recursos

**mt38alb735a** Un Concentrador de dados para leitura à distância dos medidores de energia ou de água de um máximo de 20 habitações
Dados técnicos: Custo energético 1.157 MJ; Emissão de CO2 1.822 kg
Resíduos:
- embalagem: re150101 Embalagens de papel e cartão. (componente de resíduo); rendimento 2.143 kg; Código LER 15 01 01; Massa do elemento 1 kg; Volume 0.001333 m3

**mt35cun200a** m Cabo bus blindado de 2 fios, de 1 mm² de seção por fio
Dados técnicos: Custo energético 3.353 MJ; Emissão de CO2 0.119 kg; Código LER 17 04 11; Massa do elemento 0.09 kg; Volume 0.00006 m3
Resíduos:
- embalagem: re150101 Embalagens de papel e cartão; rendimento 0.065 kg
