# Aterramento com três hastes de aço cobreado de 2 m de comprimento cada uma

- Propriedade do ficheiro: CYPE INGENIEROS, S.A.
- Formato: FIEBDC-3/2002
- Âmbito geográfico: Brasil
- Moeda: BRL
- Custos indiretos: 3.00 %
- Despesas gerais: 13.00 %
- Lucro: 6.00 %
- IVA: 17.00 %

**IEP021** Un Aterramento com três hastes de aço cobreado de 2 m de comprimento cada uma.
Fornecimento e instalação de aterramento composta por três hastes de aço cobreado de 2 m de comprimento cada uma, cravadas no terreno, unidas com cabo condutor de cobre de 25 mm² de seção, formando um triângulo a ponte para verificação, dentro de uma caixa de visita de polipropileno de 30x30 cm. Incluindo marcação, escavação para a caixa de visita e o cabo condutor que liga os eletrodos, cravação dos eletrodos no terreno, colocação da caixa de visita, ligação dos eletrodos com a linha de ligação através de conectores tipo grampo, enchimento com terras da própria escavação e aditivos para diminuir a resistividade do terreno e ligação à rede de terra através de ponte de verificação. Totalmente montada, ligada e testada pela empresa instaladora através dos respectivos ensaios (incluídos neste preço).
Inclui: Marcação. Escavação. Cravação das hastes. Colocação da caixa de visita. Ligação dos eletrodos com a linha de ligação. Enchimento da zona escavada. Ligação à rede de terra. Realização de ensaios.
Critério de medição de projeto: Número de unidades previstas, segundo documentação gráfica de Projeto.
Critério de quantitativos de obra: Medir-se-á o número de unidades realmente executadas segundo especificações de Projeto.

| Código | Un | Descrição | Rendimento | Preço | Importância |
|---|---|---|---|---|---|
| mt35tte010b | Un | Eletrodo para rede de terra cobreado com 300 µm, fabricado em aço, de 15 mm de diâmetro e 2 m de comprimento. (material) | 3.000 | 75.97 | 227.91 |
| mt35ttc010a | m | Condutor de cobre nu, de 25 mm². (material) | 7.000 | 5.49 | 38.43 |
| mt35tta040 | Un | Conector tipo grampo para ligação de haste. (material) | 3.000 | 4.22 | 12.66 |
| mt35tta010 | Un | Caixa de polipropileno para aterramento, de 300x300 mm, com tampa removível. (material) | 1.000 | 312.33 | 312.33 |
| mt35tta030 | Un | Ponte para comprovação de ligação à terra de la instalação elétrica. (material) | 1.000 | 194.15 | 194.15 |
| mt35tta060 | Un | Saco de 5 kg de sais minerais para a melhoria da condutividade de ligações à terra. (material) | 1.000 | 14.78 | 14.78 |
| mt35www020 | Un | Material auxiliar para instalações de aterramento. (material) | 1.000 | 4.85 | 4.85 |
| mq01ret020b | h | Retroescavadeira sobre pneus, de 70 kW. (equipamento) | 0.057 | 82.53 | 4.70 |
| mo003 | h | Eletricista. (mão de obra) | 0.280 | 21.19 | 5.93 |
| mo102 | h | Ajudante de eletricista. (mão de obra) | 0.280 | 16.17 | 4.53 |
| mo113 | h | Auxiliar de serviços gerais. (mão de obra) | 0.027 | 12.05 | 0.33 |
| % | % | Custos diretos complementares | 2 % | 820.60 | 16.41 |
|  |  | Custos diretos |  |  | 837.01 |
