# Bateria de medidores de gás

- Propriedade do ficheiro: CYPE Ingenieros S.A.
- Formato: FIEBDC-3/2016
- Programa: Gerador de preços para construção civil. CYPE Ingenieros, S.A.
- Data: 26/03/2024
- Âmbito geográfico: Brasil
- Moeda: BRL
- Custos indiretos: 3 %
- Despesas gerais: 13 %
- Lucro: 6 %
- IVA: 17 %

## I Instalações

### IG Gases combustíveis

#### IGC Medidores

**IGC010** Un Bateria de medidores de gás.
Bateria para gás natural de tubo de cobre, de média pressão, para centralização em alvéolo técnico de um máximo de 10 medidores de gás em duas colunas, situada no piso -1, ligada aos ramais de distribuição individuais ascendentes e ao ramal de introdução e/ou à coluna montante. Inclusive redutores tipo B6N VSI, coletor, tomada de pressão de entrada, registros, limitadores de vazão, tomadas de pressão de saída, suportes e placas de indicação do piso e porta da habitação que abastece.
Critérios considerados na determinação do preço da unidade de obra: O preço não inclui os medidores nem o alvéolo técnico.
Inclui: Marcação. Montagem, ligação e verificação do seu correto funcionamento.
Critério de medição de projeto: Número de unidades previstas, segundo documentação gráfica de Projeto.
Critério de quantitativos de obra: Medir-se-á o número de unidades realmente executadas segundo especificações de Projeto.

| Código | Un | Descrição | Rendimento | Preço | Importância |
|---|---|---|---|---|---|
| mt43bcp010q | Un | Bateria de tubo de cobre para centralização de 10 medidores de gás em 2 colunas. Inclusive coletor, tomada de pressão de entrada, registros, limitadores de vazão, tomadas de pressão de saída, suportes e placas de indicação do piso e porta da habitação que abastece. (material) | 1 | 3414.59 | 3414.590 |
| mt43cgp020aa | Un | Redutor tipo B6N VSI para uma vazão máximo de 6 m³/h, 0,1 a 4 bar de pressão de entrada e 20 mbar de pressão de saída. (material) | 10 | 131.51 | 1315.100 |
| mo010 | h | Instalador de gás. (mão de obra) | 5.455 | 40.91 | 223.164 |
| mo109 | h | Ajudante de instalador de gás. (mão de obra) | 2.727 | 30.78 | 83.937 |
| % | % | Custos diretos complementares | 2 % | 5036.791 | 100.736 |
|  |  | Custos diretos |  |  | 5137.527 |

## Recursos

**mt43bcp010q** Un Bateria de tubo de cobre para centralização de 10 medidores de gás em 2 colunas. Inclusive coletor
Dados técnicos: Custo energético 1.157 MJ; Emissão de CO2 1.822 kg
Resíduos:
- embalagem: re150101 Embalagens de papel e cartão. (componente de resíduo); rendimento 2.143 kg; Código LER 15 01 01; Massa do elemento 1 kg; Volume 0.001333 m3

**mt43cgp020aa** Un Redutor tipo B6N VSI para uma vazão máximo de 6 m³/h, 0,1 a 4 bar de pressão de entrada e 20 mbar de pressão de saída
Dados técnicos: Custo energético 109.074 MJ; Emissão de CO2 6.856 kg
Resíduos:
- embalagem: re150101 Embalagens de papel e cartão; rendimento 0.072 kg
