# Boca de carga desviada

- Propriedade do ficheiro: CYPE Ingenieros S.A.
- Formato: FIEBDC-3/2016
- Programa: Gerador de preços para construção civil. CYPE Ingenieros, S.A.
- Data: 13/02/2025
- Âmbito geográfico: Brasil
- Moeda: BRL
- Custos indiretos: 3 %
- Despesas gerais: 13 %
- Lucro: 6 %
- IVA: 17 %

## I Instalações

### IG Gases combustíveis

#### IGD Reservatórios

**IGD105** Un Boca de carga desviada.
Boca de carga desviada de aço, de 1 1/2" (40 mm) composta por conjunto de válvulas, manômetro e acessórios de ligação, alojada em nicho com marco e porta. Inclusive material auxiliar para montagem e fixação, acessórios e peças especiais, marco e porta de inspeção de poliéster, fechadura de triângulo e lingueta para cadeado.
Critérios considerados na determinação do preço da unidade de obra: O preço não inclui a execução do nicho nem a colocação do marco e da porta.
Inclui: Montagem, ligação e verificação do seu correto funcionamento.
Critério de medição de projeto: Número de unidades previstas, segundo documentação gráfica de Projeto.
Critério de quantitativos de obra: Medir-se-á o número de unidades realmente executadas segundo especificações de Projeto.

| Código | Un | Descrição | Rendimento | Preço | Importância |
|---|---|---|---|---|---|
| mt43acv150 | Un | Boca de carga de latão com clapeta, com rosca cónica NPT de 1 1/4" de diâmetro. (material) | 1 | 81.73 | 81.730 |
| mt43acv100d | Un | Registro de esfera de aço inoxidável com comando de alavanca, com rosca cilíndrica GAS fêmea-fêmea de 1 1/2" de diâmetro, PN=56 bar. (material) | 2 | 520.57 | 1041.140 |
| mt08tan330f | Un | Material auxiliar para montagem e fixação das tubulações de aço, de 1 1/2" DN 40 mm. (material) | 0.6 | 2.43 | 1.458 |
| mt08tan010fm | m | Tubo de aço-carbono preto, com solda longitudinal por resistência elétrica, série M, de 1 1/2" DN 40 mm de diâmetro e 3,2 mm de espessura, com o preço incrementado em 60% relativamente a acessórios e peças especiais. (material) | 0.6 | 32.33 | 19.398 |
| mt43acv090a | Un | Registro de esfera de latão com comando de alavanca, com rosca cilíndrica GAS fêmea-fêmea de 1/4" de diâmetro, PN=30 bar, acabamento cromado. (material) | 1 | 21.49 | 21.490 |
| mt43www050 | Un | Manômetro de aço inoxidável com banho de glicerina e diâmetro de esfera de 60 mm, com tomada vertical, para montagem roscado de 1/4", escala de pressão de 0 a 40 bar. (material) | 1 | 33.72 | 33.720 |
| mt43acv200 | Un | Válvula de segurança de latão, com rosca cónica NPT de 3/4" de diâmetro. (material) | 1 | 100.18 | 100.180 |
| mt43acv250 | Un | Acoplamento de latão fêmea-macho com porca, para boca de carga, com rosca trapezoidal ACME de 1 3/4" de diâmetro e rosca cónica NPT de 1" de diâmetro. (material) | 1 | 62.97 | 62.970 |
| mt43www060 | Un | Marco e porta de poliéster de 350x485 mm, com fechadura de triângulo e lingueta para cadeado. (material) | 1 | 129.44 | 129.440 |
| mo010 | h | Instalador de gás. (mão de obra) | 2.09 | 42.82 | 89.494 |
| mo109 | h | Ajudante de instalador de gás. (mão de obra) | 2.09 | 32.08 | 67.047 |
| % | % | Custos diretos complementares | 2 % | 1648.067 | 32.961 |
|  |  | Custos diretos |  |  | 1681.028 |

Resíduos:
- colocação: mt08tan010fm; fator de resíduo 0.0343736

## Recursos

**mt43acv150** Un Boca de carga de latão com clapeta, com rosca cónica NPT de 1 1/4" de diâmetro
Dados técnicos: Custo energético 456.859 MJ; Emissão de CO2 30.741 kg
Resíduos:
- embalagem: re150101 Embalagens de papel e cartão. (componente de resíduo); rendimento 0.072 kg; Código LER 15 01 01; Massa do elemento 1 kg; Volume 0.001333 m3

**mt43acv100d** Un Registro de esfera de aço inoxidável com comando de alavanca
Dados técnicos: Custo energético 64.807 MJ; Emissão de CO2 9.589 kg
Resíduos:
- embalagem: re150101 Embalagens de papel e cartão; rendimento 0.081 kg

**mt08tan010fm** m Tubo de aço-carbono preto
Dados técnicos: Custo energético 36.787 MJ; Emissão de CO2 1.809 kg; Código LER 17 04 05; Massa do elemento 3.56 kg; Volume 0.001695 m3
Resíduos:
- embalagem: re170201 Madeira. (componente de resíduo); rendimento 0.011 kg; Código LER 17 02 01; Massa do elemento 1 kg; Volume 0.000909 m3
- embalagem: re170203 Plástico. (componente de resíduo); rendimento 0.003 kg; Código LER 17 02 03; Massa do elemento 1 kg; Volume 0.001667 m3

**mt43acv090a** Un Registro de esfera de latão com comando de alavanca
Dados técnicos: Custo energético 33.422 MJ; Emissão de CO2 2.303 kg
Resíduos:
- embalagem: re150101 Embalagens de papel e cartão; rendimento 0.072 kg

**mt43acv200** Un Válvula de segurança de latão, com rosca cónica NPT de 3/4" de diâmetro
Dados técnicos: Custo energético 511.326 MJ; Emissão de CO2 34.399 kg
Resíduos:
- embalagem: re150101 Embalagens de papel e cartão; rendimento 0.072 kg

**mt43acv250** Un Acoplamento de latão fêmea-macho com porca
Dados técnicos: Custo energético 0.039 MJ; Emissão de CO2 0.061 kg
Resíduos:
- embalagem: re150101 Embalagens de papel e cartão; rendimento 0.072 kg

**mt43www060** Un Marco e porta de poliéster de 350x485 mm, com fechadura de triângulo e lingueta para cadeado
Dados técnicos: Custo energético 0.017 MJ; Emissão de CO2 0.026 kg
Resíduos:
- embalagem: re150101 Embalagens de papel e cartão; rendimento 0.031 kg
