# Tubulação para instalação interior de gás

- Propriedade do ficheiro: CYPE Ingenieros S.A.
- Formato: FIEBDC-3/2016
- Programa: Gerador de preços para construção civil. CYPE Ingenieros, S.A.
- Data: 26/03/2024
- Âmbito geográfico: Brasil
- Moeda: BRL
- Custos indiretos: 3 %
- Despesas gerais: 13 %
- Lucro: 6 %
- IVA: 17 %

## I Instalações

### IG Gases combustíveis

#### IGI Instalação interior

**IGI005** m Tubulação para instalação interior de gás.
Tubulação, para instalação interior de gás, formada por tubo de cobre estirado a frio sem solda, diâmetro D=10/12 mm e 1 mm de espessura. Instalação em superfície. Inclusive material auxiliar para montagem e fixação, acessórios e peças especiais colocados através de soldagem forte por capilaridade.
Inclui: Marcação do traçado das tubulações. Colocação de tubos. Montagem, ligação e verificação do seu correto funcionamento.
Critério de medição de projeto: Comprimento medido segundo documentação gráfica de Projeto.
Critério de quantitativos de obra: Medir-se-á o comprimento realmente executado segundo especificações de Projeto.

| Código | Un | Descrição | Rendimento | Preço | Importância |
|---|---|---|---|---|---|
| mt43tco400a | Un | Material auxiliar para montagem e fixação das tubulações de cobre estirado a frio sem solda, diâmetro D=10/12 mm. (material) | 1 | 0.25 | 0.250 |
| mt43tco010ad | m | Tubo de cobre estirado a frio sem solda, diâmetro D=10/12 mm e 1 mm de espessura, com o preço incrementado em 15% relativamente a acessórios e peças especiais. (material) | 1 | 5.63 | 5.630 |
| mo010 | h | Instalador de gás. (mão de obra) | 0.136 | 40.91 | 5.564 |
| mo109 | h | Ajudante de instalador de gás. (mão de obra) | 0.136 | 30.78 | 4.186 |
| % | % | Custos diretos complementares | 2 % | 15.630 | 0.313 |
|  |  | Custos diretos |  |  | 15.943 |

Resíduos:
- colocação: mt43tco010ad; fator de resíduo 0.044

## Recursos

**mt43tco010ad** m Tubo de cobre estirado a frio sem solda
Dados técnicos: Custo energético 11.427 MJ; Emissão de CO2 0.220 kg; Código LER 17 04 01; Massa do elemento 0.31 kg; Volume 0.000207 m3
