# Instalação interior de gás em local

- Propriedade do ficheiro: CYPE Ingenieros S.A.
- Formato: FIEBDC-3/2016
- Programa: Gerador de preços para construção civil. CYPE Ingenieros, S.A.
- Data: 13/02/2025
- Âmbito geográfico: Brasil
- Moeda: BRL
- Custos indiretos: 3 %
- Despesas gerais: 13 %
- Lucro: 6 %
- IVA: 17 %

## I Instalações

### IG Gases combustíveis

#### IGI Instalação interior

**IGI020** Un Instalação interior de gás em local.
Instalação interior de gás em local, com capacidade para 2 aparelhos, realizada com tubulação de cobre, com tubo de revestimento plástico, que liga a válvula de local privado com cada um dos aparelhos a gás, composta dos seguintes trechos: trecho comum de 22 mm de diâmetro e 10 m de comprimento e 2 ramificações a cada consumo, de 22 mm de diâmetro e 8 m de comprimento e de 22 mm de diâmetro e 7 m de comprimento. Incluindo registros macho-macho de ligação de aparelhos para o corte de abastecimento de gás, com ligações por junta plana, pasta de enchimento e elementos de fixação, colocados através de soldagem por capilaridade.
Critérios considerados na determinação do preço da unidade de obra: O preço não inclui o registro individual.
Inclui: Marcação do traçado das tubulações e da localização das válvulas. Colocação do tubo de revestimento. Colocação e fixação de tubos e válvulas. Montagem, ligação e verificação do seu correto funcionamento.
Critério de medição de projeto: Número de unidades previstas, segundo documentação gráfica de Projeto.
Critério de quantitativos de obra: Medir-se-á o número de unidades realmente executadas segundo especificações de Projeto.

| Código | Un | Descrição | Rendimento | Preço | Importância |
|---|---|---|---|---|---|
| mt43tco010dg | m | Tubo de cobre estirado a frio sem solda, diâmetro D=20/22 mm e 1 mm de espessura, com o preço incrementado em 30% relativamente a acessórios e peças especiais. (material) | 25 | 11.62 | 290.500 |
| mt35aia090ad | m | Tubo rígido de PVC, ligável, dobrável a quente, de cor preto, de 32 mm de diâmetro nominal, para canalização fixa na superfície. Resistência à compressão 1250 N, resistência ao impacto 2 joules, temperatura de trabalho -5°C até 60°C, com grau de proteção IP547, propriedades eléctricas: isolante, não propagador da chama. Inclusive abraçadeiras, elementos de fixação e acessórios (curvas, manguitos, tês, cotovelos e curvas flexíveis). (material) | 20 | 23.21 | 464.200 |
| mt27tec020 | kg | Pasta hidrófuga. (material) | 0.8 | 1.82 | 1.456 |
| mt43acv010c | Un | Válvula macho-macho com base e ligações por junta plana, com rosca cilíndrica GAS de 3/4" de diâmetro. (material) | 2 | 30.89 | 61.780 |
| mo010 | h | Instalador de gás. (mão de obra) | 5.695 | 42.82 | 243.860 |
| mo109 | h | Ajudante de instalador de gás. (mão de obra) | 5.695 | 32.08 | 182.696 |
| % | % | Custos diretos complementares | 2 % | 1244.492 | 24.890 |
|  |  | Custos diretos |  |  | 1269.382 |

Resíduos:
- colocação: mt43tco010dg; fator de resíduo 0.044
- colocação: mt35aia090ad; fator de resíduo 0.0275
- colocação: mt27tec020 Pasta hidrófuga; fator de resíduo 0.0525

## Recursos

**mt43tco010dg** m Tubo de cobre estirado a frio sem solda
Dados técnicos: Custo energético 21.747 MJ; Emissão de CO2 0.419 kg; Código LER 17 04 01; Massa do elemento 0.59 kg; Volume 0.000393 m3

**mt35aia090ad** m Tubo rígido de PVC
Dados técnicos: Custo energético 36.814 MJ; Emissão de CO2 1.828 kg; Código LER 17 02 03; Massa do elemento 0.38 kg; Volume 0.000633 m3

**mt27tec020** kg Pasta hidrófuga
Dados técnicos: Custo energético 0.218 MJ; Emissão de CO2 0.011 kg; Código LER 17 09 04; Massa do elemento 1 kg; Volume 0.000667 m3
Resíduos:
- embalagem: re170203 Plástico. (componente de resíduo); rendimento 0.002 kg; Código LER 17 02 03; Massa do elemento 1 kg; Volume 0.001667 m3

**mt43acv010c** Un Válvula macho-macho com base e ligações por junta plana, com rosca cilíndrica GAS de 3/4" de diâmetro
Dados técnicos: Custo energético 124.786 MJ; Emissão de CO2 8.439 kg
Resíduos:
- embalagem: re150101 Embalagens de papel e cartão. (componente de resíduo); rendimento 0.072 kg; Código LER 15 01 01; Massa do elemento 1 kg; Volume 0.001333 m3
