# Redutor

- Propriedade do ficheiro: CYPE Ingenieros S.A.
- Formato: FIEBDC-3/2016
- Programa: Gerador de preços para construção civil. CYPE Ingenieros, S.A.
- Data: 13/02/2025
- Âmbito geográfico: Brasil
- Moeda: BRL
- Custos indiretos: 3 %
- Despesas gerais: 13 %
- Lucro: 6 %
- IVA: 17 %

## I Instalações

### IG Gases combustíveis

#### IGW Elementos

**IGW010** Un Redutor.
Redutor tipo B25 VSI para uma vazão máximo de 25 m³/h, 0,1 a 4 bar de pressão de entrada e 20 mbar de pressão de saída.
Inclui: Montagem, ligação e verificação do seu correto funcionamento.
Critério de medição de projeto: Número de unidades previstas, segundo documentação gráfica de Projeto.
Critério de quantitativos de obra: Medir-se-á o número de unidades realmente executadas segundo especificações de Projeto.

| Código | Un | Descrição | Rendimento | Preço | Importância |
|---|---|---|---|---|---|
| mt43cgp020af | Un | Redutor tipo B25 VSI para uma vazão máximo de 25 m³/h, 0,1 a 4 bar de pressão de entrada e 20 mbar de pressão de saída. (material) | 1 | 172.63 | 172.630 |
| mo010 | h | Instalador de gás. (mão de obra) | 0.784 | 42.82 | 33.571 |
| mo109 | h | Ajudante de instalador de gás. (mão de obra) | 0.784 | 32.08 | 25.151 |
| % | % | Custos diretos complementares | 2 % | 231.352 | 4.627 |
|  |  | Custos diretos |  |  | 235.979 |

## Recursos

**mt43cgp020af** Un Redutor tipo B25 VSI para uma vazão máximo de 25 m³/h, 0,1 a 4 bar de pressão de entrada e 20 mbar de pressão de saída
Dados técnicos: Custo energético 109.074 MJ; Emissão de CO2 6.856 kg
Resíduos:
- embalagem: re150101 Embalagens de papel e cartão. (componente de resíduo); rendimento 0.072 kg; Código LER 15 01 01; Massa do elemento 1 kg; Volume 0.001333 m3
