# Válvula de gás

- Propriedade do ficheiro: CYPE Ingenieros S.A.
- Formato: FIEBDC-3/2016
- Programa: Gerador de preços para construção civil. CYPE Ingenieros, S.A.
- Data: 13/02/2025
- Âmbito geográfico: Brasil
- Moeda: BRL
- Custos indiretos: 3 %
- Despesas gerais: 13 %
- Lucro: 6 %
- IVA: 17 %

## I Instalações

### IG Gases combustíveis

#### IGW Elementos

**IGW020** Un Válvula de gás.
Registro de esfera de aço inoxidável com comando de alavanca, com flanges em ambos lados de 2" de diâmetro, PN=40 bar.
Inclui: Montagem, ligação e verificação do seu correto funcionamento.
Critério de medição de projeto: Número de unidades previstas, segundo documentação gráfica de Projeto.
Critério de quantitativos de obra: Medir-se-á o número de unidades realmente executadas segundo especificações de Projeto.

| Código | Un | Descrição | Rendimento | Preço | Importância |
|---|---|---|---|---|---|
| mt43acv110f | Un | Registro de esfera de aço inoxidável com comando de alavanca, com flanges em ambos lados de 2" de diâmetro, PN=40 bar. (material) | 1 | 924.98 | 924.980 |
| mo010 | h | Instalador de gás. (mão de obra) | 0.433 | 42.82 | 18.541 |
| mo109 | h | Ajudante de instalador de gás. (mão de obra) | 0.433 | 32.08 | 13.891 |
| % | % | Custos diretos complementares | 2 % | 957.412 | 19.148 |
|  |  | Custos diretos |  |  | 976.560 |

## Recursos

**mt43acv110f** Un Registro de esfera de aço inoxidável com comando de alavanca, com flanges em ambos lados de 2" de diâmetro, PN=40 bar
Dados técnicos: Custo energético 642.916 MJ; Emissão de CO2 94.573 kg
Resíduos:
- embalagem: re150101 Embalagens de papel e cartão. (componente de resíduo); rendimento 0.086 kg; Código LER 15 01 01; Massa do elemento 1 kg; Volume 0.001333 m3
