# Limitador de gases liquefeitos de petróleo (GLP)

- Propriedade do ficheiro: CYPE Ingenieros S.A.
- Formato: FIEBDC-3/2016
- Programa: Gerador de preços para construção civil. CYPE Ingenieros, S.A.
- Data: 13/02/2025
- Âmbito geográfico: Brasil
- Moeda: BRL
- Custos indiretos: 3 %
- Despesas gerais: 13 %
- Lucro: 6 %
- IVA: 17 %

## I Instalações

### IG Gases combustíveis

#### IGW Elementos

**IGW015** Un Limitador de gases liquefeitos de petróleo (GLP).
Limitador de pressão, de 10 kg/h de vazão nominal, 20 bar de pressão máxima de entrada e 1,75 bar de pressão de saída.
Inclui: Montagem, ligação e verificação do seu correto funcionamento.
Critério de medição de projeto: Número de unidades previstas, segundo documentação gráfica de Projeto.
Critério de quantitativos de obra: Medir-se-á o número de unidades realmente executadas segundo especificações de Projeto.

| Código | Un | Descrição | Rendimento | Preço | Importância |
|---|---|---|---|---|---|
| mt43acl060a | Un | Limitador de pressão, de 10 kg/h de vazão nominal, 20 bar de pressão máxima de entrada e 1,75 bar de pressão de saída. (material) | 1 | 93.44 | 93.440 |
| mo010 | h | Instalador de gás. (mão de obra) | 0.261 | 42.82 | 11.176 |
| mo109 | h | Ajudante de instalador de gás. (mão de obra) | 0.261 | 32.08 | 8.373 |
| % | % | Custos diretos complementares | 2 % | 112.989 | 2.260 |
|  |  | Custos diretos |  |  | 115.249 |

## Recursos

**mt43acl060a** Un Limitador de pressão, de 10 kg/h de vazão nominal, 20 bar de pressão máxima de entrada e 1,75 bar de pressão de saída
Dados técnicos: Custo energético 109.074 MJ; Emissão de CO2 6.856 kg
Resíduos:
- embalagem: re150101 Embalagens de papel e cartão. (componente de resíduo); rendimento 0.072 kg; Código LER 15 01 01; Massa do elemento 1 kg; Volume 0.001333 m3
