# Cabine para bateria de garrafas de gases liquefeitos de petróleo (GLP)

- Propriedade do ficheiro: CYPE Ingenieros S.A.
- Formato: FIEBDC-3/2016
- Programa: Gerador de preços para construção civil. CYPE Ingenieros, S.A.
- Data: 26/03/2024
- Âmbito geográfico: Brasil
- Moeda: BRL
- Custos indiretos: 3 %
- Despesas gerais: 13 %
- Lucro: 6 %
- IVA: 17 %

## I Instalações

### IG Gases combustíveis

#### IGW Elementos

**IGW100** Un Cabine para bateria de garrafas de gases liquefeitos de petróleo (GLP).
Cabine de chapa de aço galvanizado para armazenamento de bateria de 6 garrafas (3 de serviço e 3 de reserva), de 35 kg de capacidade unitária de gases liquefeitos de petróleo (GLP).
Inclui: Marcação. Colocação da cabine.
Critério de medição de projeto: Número de unidades previstas, segundo documentação gráfica de Projeto.
Critério de quantitativos de obra: Medir-se-á o número de unidades realmente executadas segundo especificações de Projeto.

| Código | Un | Descrição | Rendimento | Preço | Importância |
|---|---|---|---|---|---|
| mt43bbg060b | Un | Cabine de chapa de aço galvanizado, de 2500x500x1600 mm, com porta e grelhas de ventilação, para armazenamento de 6 garrafas de gases liquefeitos de petróleo (GLP) (3 de serviço e 3 de reserva), colocadas em linha. (material) | 1 | 2264.59 | 2264.590 |
| mo010 | h | Instalador de gás. (mão de obra) | 1.568 | 40.91 | 64.147 |
| mo109 | h | Ajudante de instalador de gás. (mão de obra) | 1.568 | 30.78 | 48.263 |
| % | % | Custos diretos complementares | 2 % | 2377.000 | 47.540 |
|  |  | Custos diretos |  |  | 2424.540 |

## Recursos

**mt43bbg060b** Un Cabine de chapa de aço galvanizado
Dados técnicos: Custo energético 0.019 MJ; Emissão de CO2 0.031 kg
Resíduos:
- embalagem: re150101 Embalagens de papel e cartão. (componente de resíduo); rendimento 0.036 kg; Código LER 15 01 01; Massa do elemento 1 kg; Volume 0.001333 m3
