# Aplique

- Propriedade do ficheiro: CYPE Ingenieros S.A.
- Formato: FIEBDC-3/2016
- Programa: Gerador de preços para construção civil. CYPE Ingenieros, S.A.
- Data: 08/08/2023
- Âmbito geográfico: Brasil
- Moeda: BRL
- Custos indiretos: 3 %
- Despesas gerais: 13 %
- Lucro: 6 %
- IVA: 17 %

## I Instalações

### II Iluminação

#### III Interior

**III160** Un Aplique.
Aplique de parede, de 402x130x400 mm, para 1 lâmpada fluorescente TC-L de 24 W, com corpo de luminária formado por perfis de alumínio extrudido, acabamento termoesmaltado, de cor branca; refletor acabamento termoesmaltado de cor branca; difusor de policarbonato com chapa microperfurada; proteção IP20, isolamento classe F e rendimento maior que 65%. Instalação em superfície. Inclusive lâmpadas.
Inclui: Marcação. Montagem, ligação e verificação do seu correto funcionamento.
Critério de medição de projeto: Número de unidades previstas, segundo documentação gráfica de Projeto.
Critério de quantitativos de obra: Medir-se-á o número de unidades realmente executadas segundo especificações de Projeto.

| Código | Un | Descrição | Rendimento | Preço | Importância |
|---|---|---|---|---|---|
| mt34ode030a | Un | Aplique de parede, de 402x130x400 mm, para 1 lâmpada fluorescente TC-L de 24 W, com corpo de luminária formado por perfis de alumínio extrudido, acabamento termoesmaltado, de cor branca; refletor acabamento termoesmaltado de cor branca; difusor de policarbonato com chapa microperfurada; proteção IP20, isolamento classe F e rendimento maior que 65%. (material) | 1 | 804.17 | 804.170 |
| mt34tuf020e | Un | Lâmpada fluorescente compacta TC-L de 24 W. (material) | 1 | 37.2 | 37.200 |
| mo003 | h | Eletricista. (mão de obra) | 0.157 | 34.98 | 5.492 |
| mo102 | h | Ajudante de eletricista. (mão de obra) | 0.157 | 30.09 | 4.724 |
| % | % | Custos diretos complementares | 2 % | 851.586 | 17.032 |
|  |  | Custos diretos |  |  | 868.618 |

## Recursos

**mt34ode030a** Un Aplique de parede
Dados técnicos: Custo energético 271.185 MJ; Emissão de CO2 19.698 kg
Resíduos:
- embalagem: re150101 Embalagens de papel e cartão. (componente de resíduo); rendimento 0.14 kg; Código LER 15 01 01; Massa do elemento 1 kg; Volume 0.001333 m3
- embalagem: re170203 Plástico. (componente de resíduo); rendimento 0.07 kg; Código LER 17 02 03; Massa do elemento 1 kg; Volume 0.001667 m3
