# Luminária de mesa

- Propriedade do ficheiro: CYPE Ingenieros S.A.
- Formato: FIEBDC-3/2016
- Programa: Gerador de preços para construção civil. CYPE Ingenieros, S.A.
- Data: 08/08/2023
- Âmbito geográfico: Brasil
- Moeda: BRL
- Custos indiretos: 3 %
- Despesas gerais: 13 %
- Lucro: 6 %
- IVA: 17 %

## I Instalações

### II Iluminação

#### III Interior

**III190** Un Luminária de mesa.
Luminária de mesa orientável, de 725x220x55 mm, para 1 lâmpada fluorescente TC-L de 55 W, com corpo de luminária de alumínio, imitação titânio; difusor acrílico microprismático de luz direta e difusor acrílico transparente de luz indirecta; proteção IP20 e isolamento classe F; detector de movimento; interruptor com célula fotoeléctrica; mastro de 1,1 m de altura e sistema de ancoragem de aço inoxidável. Inclusive lâmpadas.
Inclui: Montagem, ligação e verificação do seu correto funcionamento.
Critério de medição de projeto: Número de unidades previstas, segundo documentação gráfica de Projeto.
Critério de quantitativos de obra: Medir-se-á o número de unidades realmente executadas segundo especificações de Projeto.

| Código | Un | Descrição | Rendimento | Preço | Importância |
|---|---|---|---|---|---|
| mt34lyd160a | Un | Luminária de mesa orientável, de 725x220x55 mm, para 1 lâmpada fluorescente TC-L de 55 W, com corpo de luminária de alumínio, imitação titânio; difusor acrílico microprismático de luz direta e difusor acrílico transparente de luz indirecta; proteção IP20 e isolamento classe F; detector de movimento; interruptor com célula fotoeléctrica; mastro de 1,1 m de altura e sistema de ancoragem de aço inoxidável. (material) | 1 | 5221.88 | 5221.880 |
| mt34tuf020j | Un | Lâmpada fluorescente compacta TC-L de 55 W. (material) | 1 | 42.51 | 42.510 |
| mo003 | h | Eletricista. (mão de obra) | 0.125 | 34.98 | 4.373 |
| mo102 | h | Ajudante de eletricista. (mão de obra) | 0.125 | 30.09 | 3.761 |
| % | % | Custos diretos complementares | 2 % | 5272.524 | 105.450 |
|  |  | Custos diretos |  |  | 5377.974 |

## Recursos

**mt34lyd160a** Un Luminária de mesa orientável
Dados técnicos: Custo energético 57.702 MJ; Emissão de CO2 3.954 kg
Resíduos:
- embalagem: re150101 Embalagens de papel e cartão. (componente de resíduo); rendimento 0.18 kg; Código LER 15 01 01; Massa do elemento 1 kg; Volume 0.001333 m3
- embalagem: re170203 Plástico. (componente de resíduo); rendimento 0.09 kg; Código LER 17 02 03; Massa do elemento 1 kg; Volume 0.001667 m3
