# Sistema de pressurização

- Propriedade do ficheiro: CYPE Ingenieros S.A.
- Formato: FIEBDC-3/2016
- Programa: Gerador de preços para construção civil. CYPE Ingenieros, S.A.
- Data: 18/06/2025
- Âmbito geográfico: Brasil
- Moeda: BRL
- Custos indiretos: 3 %
- Despesas gerais: 13 %
- Lucro: 6 %
- IVA: 17 %

## I Instalações

### IO Contra incêndios

#### IOB Redes de incêndio

**IOB021** Un Sistema de pressurização.
Sistema de pressurização de água contra incêndios, formado por: uma bomba principal centrífuga, de um escalão e de uma entrada, corpo de impulsão de ferro fundido GG25 em espiral com pés de apoio e suporte chumaceira com pé de apoio, aspiração axial e boca de impulsão radial para cima, rolete radial de ferro fundido GG25, fechado, compensação hidráulica através de orifícios de descarga no rolete, suporte com rolamentos de bolas lubrificados para toda a vida, estanqueidade do eixo mediante fecho mecânico segundo DIN 24960, eixo e camisa externa de aço inoxidável AISI 420, acionada por motor assíncrono de 2 polos de 5,5 kW, isolamento classe F, proteção IP55, eficiência IE3, para alimentação trifásica a 400/690 V, uma bomba auxiliar jockey, com camisa externa de aço inoxidável AISI 304, eixo de aço inoxidável AISI 416, corpos de aspiração e impulsão e contra-flanges de ferro fundido, difusores de policarbonato com fibra de vidro, fecho mecânico, acionada por motor elétrico de 0,9 kW, reservatório hidropneumático de 20 l, base metálica, registros, antirretorno e de isolamento, manômetros, pressostatos, quadro de distribuição de força e controle para a operação totalmente automática do grupo, suporte metálico para quadro de distribuição, coletor de impulsão. Inclusive suportes, peças especiais e acessórios.
Inclui: Marcação do traçado de tubos. Colocação e fixação do sistema de pressurização. Colocação e fixação de tubos e acessórios. Montagem, ligação e verificação do seu correto funcionamento.
Critério de medição de projeto: Número de unidades previstas, segundo documentação gráfica de Projeto.
Critério de quantitativos de obra: Medir-se-á o número de unidades realmente executadas segundo especificações de Projeto.

| Código | Un | Descrição | Rendimento | Preço | Importância |
|---|---|---|---|---|---|
| mt37bce080ca1b | Un | Sistema de pressurização de água contra incêndios, formado por: uma bomba principal centrífuga, de um escalão e de uma entrada, corpo de impulsão de ferro fundido GG25 em espiral com pés de apoio e suporte chumaceira com pé de apoio, aspiração axial e boca de impulsão radial para cima, rolete radial de ferro fundido GG25, fechado, compensação hidráulica através de orifícios de descarga no rolete, suporte com rolamentos de bolas lubrificados para toda a vida, estanqueidade do eixo mediante fecho mecânico segundo DIN 24960, eixo e camisa externa de aço inoxidável AISI 420, acionada por motor assíncrono de 2 polos de 5,5 kW, isolamento classe F, proteção IP55, eficiência IE3, para alimentação trifásica a 400/690 V, uma bomba auxiliar jockey, com camisa externa de aço inoxidável AISI 304, eixo de aço inoxidável AISI 416, corpos de aspiração e impulsão e contra-flanges de ferro fundido, difusores de policarbonato com fibra de vidro, fecho mecânico, acionada por motor elétrico de 0,9 kW, reservatório hidropneumático de 20 l, base metálica, registros, antirretorno e de isolamento, manômetros, pressostatos, quadro de distribuição de força e controle para a operação totalmente automática do grupo, suporte metálico para quadro de distribuição, coletor de impulsão, peças especiais e acessórios, montado, ligado e testado em fábrica. (material) | 1 | 20189.88 | 20189.880 |
| mo008 | h | Encanador. (mão de obra) | 6.427 | 42.82 | 275.204 |
| mo107 | h | Ajudante de encanador. (mão de obra) | 6.427 | 32.08 | 206.178 |
| % | % | Custos diretos complementares | 2 % | 20671.262 | 413.425 |
|  |  | Custos diretos |  |  | 21084.687 |

## Recursos

**mt37bce080ca1b** Un Sistema de pressurização de água contra incêndios
Dados técnicos: Custo energético 1747.976 MJ; Emissão de CO2 119.767 kg
Resíduos:
- embalagem: re150101 Embalagens de papel e cartão. (componente de resíduo); rendimento 1.726 kg; Código LER 15 01 01; Massa do elemento 1 kg; Volume 0.001333 m3
