# Hidrante urbano urbano de coluna

- Propriedade do ficheiro: CYPE Ingenieros S.A.
- Formato: FIEBDC-3/2016
- Programa: Gerador de preços para construção civil. CYPE Ingenieros, S.A.
- Data: 14/02/2025
- Âmbito geográfico: Brasil
- Moeda: BRL
- Custos indiretos: 3 %
- Despesas gerais: 13 %
- Lucro: 6 %
- IVA: 17 %

## I Instalações

### IO Contra incêndios

#### IOB Redes de incêndio

**IOB040** Un Hidrante urbano urbano de coluna.
Hidrante urbano urbano urbano urbano urbano de coluna seca de 4" DN 100 mm, com tomada reta à rede, carrete de 300 mm, uma boca de 4" DN 100 mm, duas bocas de 2 1/2" DN 70 mm, nípeis e tampões. Inclusive elementos de fixação.
Inclui: Marcação. Montagem, ligação e verificação do seu correto funcionamento.
Critério de medição de projeto: Número de unidades previstas, segundo documentação gráfica de Projeto.
Critério de quantitativos de obra: Medir-se-á o número de unidades realmente executadas segundo especificações de Projeto.

| Código | Un | Descrição | Rendimento | Preço | Importância |
|---|---|---|---|---|---|
| mt41hid010cbb | Un | Hidrante urbano urbano de coluna seca de 4" DN 100 mm, com tomada reta à rede, carrete de 300 mm, uma boca de 4" DN 100 mm, duas bocas de 2 1/2" DN 70 mm, nípeis e tampões. Inclusive elementos de fixação. (material) | 1 | 6623.09 | 6623.090 |
| mo008 | h | Encanador. (mão de obra) | 0.784 | 42.82 | 33.571 |
| mo107 | h | Ajudante de encanador. (mão de obra) | 0.784 | 32.08 | 25.151 |
| % | % | Custos diretos complementares | 2 % | 6681.812 | 133.636 |
|  |  | Custos diretos |  |  | 6815.448 |
