# Execução de proteção passiva contra incêndios de estrutura metálica através da aplicação de tinta intumescente

- Propriedade do ficheiro: CYPE INGENIEROS, S.A.
- Formato: FIEBDC-3/2002
- Âmbito geográfico: Brasil
- Moeda: BRL
- Custos indiretos: 3.00 %
- Despesas gerais: 13.00 %
- Lucro: 6.00 %
- IVA: 17.00 %

**IOJ026** m² Execução de proteção passiva contra incêndios de estrutura metálica através da aplicação de tinta intumescente, em emulsão aquosa monocomponente, cor branca, acabamento mate liso, até formar uma espessura mínima de 299 micras e alcançar uma resistência ao fogo de 15 minutos; aplicação prévia de uma demão de primer vedante de dois componentes para interior, à base de resinas epóxi e fosfato de zinco, cor cinza, com um rendimento não inferior a 0,125 l/m² (para uma espessura mínima de película seca de 50 microns).
Execução de proteção passiva contra incêndios de estrutura metálica através da aplicação de tinta intumescente, em emulsão aquosa monocomponente, cor branca, acabamento mate liso, até formar uma espessura mínima de 299 micras e alcançar uma resistência ao fogo de 15 minutos; aplicação prévia de uma demão de primer vedante de dois componentes para interior, à base de resinas epóxi e fosfato de zinco, cor cinza, com um rendimento não inferior a 0,125 l/m² (para uma espessura mínima de película seca de 50 microns).
Inclui: Preparação e limpeza da superfície suporte. Aplicação de uma demão de fundo. Aplicação das demãos de acabamento.
Critério de medição de projeto: Superfície resultante do desenvolvimento dos perfis metálicos que compõem a estrutura, segundo documentação gráfica de Projeto.
Critério de quantitativos de obra: Medir-se-á a superfície realmente executada segundo especificações de Projeto, resultante do desenvolvimento dos perfis metálicos que compõem a estrutura.

| Código | Un | Descrição | Rendimento | Preço | Importância |
|---|---|---|---|---|---|
| mt27plj030a | l | Primer vedante de dois componentes para interior, à base de resinas epóxi e fosfato de zinco, cor cinza, para aplicar com trincha, rolo ou pistola. (material) | 0.125 | 42.37 | 5.30 |
| mt27pwj010a | kg | Tinta intumescente, em emulsão aquosa monocomponente, cor branca, acabamento mate liso, para aplicar com pistola de alta pressão ou com trincha. (material) | 0.658 | 40.78 | 26.83 |
| mo038 | h | Pintor. (mão de obra) | 0.104 | 23.85 | 2.48 |
| mo076 | h | Ajudante de pintor. (mão de obra) | 0.104 | 20.48 | 2.13 |
| % | % | Custos diretos complementares | 2 % | 36.74 | 0.73 |
|  |  | Custos diretos |  |  | 37.47 |
