# Sistema de proteção passiva contra incêndios de duto metálico vertical de seção retangular para garantir a resistência ao fogo EI 15

- Propriedade do ficheiro: CYPE INGENIEROS, S.A.
- Formato: FIEBDC-3/2002
- Âmbito geográfico: Brasil
- Moeda: BRL
- Custos indiretos: 3.00 %
- Despesas gerais: 13.00 %
- Lucro: 6.00 %
- IVA: 17.00 %

**IOJ032** m² Sistema de proteção passiva contra incêndios de duto metálico vertical de seção retangular para garantir a resistência ao fogo EI 15, sistema "ISOVER", através do recobrimento com painéis de lã mineral Ultimate Protect Slab 4.0 N "ISOVER", de 40 mm de espessura. Inclusive pernos electrossoldados para a fixação dos painéis à superfície metálica, parafusos helicoidais de aço inoxidável Fire Protect Screw 80, de 80 mm de comprimento, para a união de juntas longitudinais entre painéis isolantes, pasta intumescente em base aquosa, Proteck BSF para a vedação ignífuga de passagem de dutos metálicos entre sectores de incêndio, adesivo incombustível e inorgânico, à base de silicato de sódio alcalino, Protect BSK, para a vedação ignífuga do encontro entre a lã mineral e o paramento, e perfil em L, de aço galvanizado, de 30 mm para o reforço do encontro entre a lã mineral e o paramento.
Sistema de proteção passiva contra incêndios de duto metálico vertical de seção retangular para garantir a resistência ao fogo EI 15, sistema "ISOVER", através do recobrimento com painéis de lã mineral Ultimate Protect Slab 4.0 N "ISOVER", de 40 mm de espessura. Inclusive pernos electrossoldados para a fixação dos painéis à superfície metálica, parafusos helicoidais de aço inoxidável Fire Protect Screw 80, de 80 mm de comprimento, para a união de juntas longitudinais entre painéis isolantes, pasta intumescente em base aquosa, Proteck BSF para a vedação ignífuga de passagem de dutos metálicos entre sectores de incêndio, adesivo incombustível e inorgânico, à base de silicato de sódio alcalino, Protect BSK, para a vedação ignífuga do encontro entre a lã mineral e o paramento, e perfil em L, de aço galvanizado, de 30 mm para o reforço do encontro entre a lã mineral e o paramento.
Inclui: Corte e ajuste dos painéis. Fixação dos painéis à superfície metálica. Resolução de juntas longitudinais entre painéis isolantes. Vedação de passagem de dutos metálicos entre sectores de incêndio. Vedação do encontro entre a lã mineral e o paramento. Colocação dos perfis de reforço.
Critério de medição de projeto: Superfície medida segundo documentação gráfica de Projeto.
Critério de quantitativos de obra: Medir-se-á a superfície realmente executada segundo especificações de Projeto.

| Código | Un | Descrição | Rendimento | Preço | Importância |
|---|---|---|---|---|---|
| mt42coi120ab | m² | Painel de lã mineral Ultimate Protect Slab 4.0 N "ISOVER", de 40 mm de espessura, Euroclasse A1 de reação ao fogo, para a proteção contra incêndios de dutos metálicos retangulares. (material) | 1.100 | 111.94 | 123.13 |
| mt12psg160d | m | Perfil em L, de aço galvanizado, de 30 mm. (material) | 0.670 | 2.49 | 1.67 |
| mt42coi036b | Un | Cartucho de pasta intumescente em base aquosa, Proteck BSF "ISOVER", cor branca, com pH neutro e sem dissolventes, para vedação ignífuga de passagem de dutos metálicos entre sectores de incêndio. (material) | 0.020 | 129.58 | 2.59 |
| mt42coi035b | kg | Adesivo incombustível e inorgânico, à base de silicato de sódio alcalino, Protect BSK "ISOVER", de pega lenta, para vedação ignífuga do encontro entre a lã mineral e o paramento. (material) | 0.050 | 32.22 | 1.61 |
| mt42coi037f | Un | Pernos electrossoldáveis "ISOVER", de 40 mm de comprimento, para fixação do painel à superfície metálica. (material) | 18.000 | 0.63 | 11.34 |
| mt42coi038i | Un | Parafuso helicoidal de aço inoxidável Fire Protect Screw 80 "ISOVER", de 80 mm de comprimento, para a união de juntas longitudinais entre painéis isolantes. (material) | 4.000 | 0.84 | 3.36 |
| mo054 | h | Montador de isolamentos. (mão de obra) | 0.417 | 28.28 | 11.79 |
| mo101 | h | Ajudante de montador de isolamentos. (mão de obra) | 0.417 | 18.53 | 7.73 |
| % | % | Custos diretos complementares | 2 % | 163.22 | 3.26 |
|  |  | Custos diretos |  |  | 166.48 |
